# Incorporação de gelosia de lâminas de aço galvanizado

- Propriedade do ficheiro: CYPE INGENIEROS, S.A.
- Formato: FIEBDC-3/2002
- Âmbito geográfico: Angola
- Moeda: AOA
- Custos indirectos: 3.00 %
- IVA: 18.00 %

## Z Reabilitação energética

### ZB Paramentos verticais: substituição ou melhora de aberturas de fachada

#### ZBZ Protecção solar: gelosias

**ZBZ010** m² Incorporação de gelosia de lâminas de aço galvanizado.
Reabilitação energética de edifício através da incorporação de gelosia fixa formada por lâminas orientáveis de aço galvanizado, acabamento pintado em forno de cor a escolher, de 200 a 250 mm de largura, colocadas em posição vertical, com accionamento manual através de alavanca, substrutura composta por perfis e elementos para fixação das lâminas, de aço galvanizado. Inclusive ganchos para fixação em alvenaria com argamassa de cimento, confeccionada em obra, dosificação 1:6 e ajuste final em obra.
Inclui: Marcação. Nivelamento. Resolução das uniões do aro aos paramentos. Montagem de elementos complementares.
Critério de medição de projecto: Superfície medida segundo documentação gráfica de Projecto, descontando as aberturas de superfície maior de 3 m².
Critério de medição de obra: Medir-se-á a superfície realmente executada segundo especificações de Projecto, descontando as aberturas de superfície maior de 3 m².

| Código | Un | Descrição | Rendimento | Preço | Importância |
|---|---|---|---|---|---|
| mt26btr040a | m² | Gelosia fixa formada por lâminas orientáveis de aço galvanizado, acabamento pintado em forno de cor a escolher, de 200 a 250 mm de largura, colocadas em posição vertical, com accionamento manual através de alavanca, substrutura composta por perfis e elementos para fixação das lâminas, de aço galvanizado. (material) | 1.000 | 119566.48 | 119566.48 |
| mo020 | h | Oficial de 1ª construção. (mão de obra) | 0.605 | 1028.94 | 622.51 |
| mo113 | h | Operário não qualificado construção. (mão de obra) | 0.605 | 581.64 | 351.89 |
| mo018 | h | Oficial de 1ª serralheiro. (mão de obra) | 0.151 | 1042.42 | 157.41 |
| mo059 | h | Ajudante de serralheiro. (mão de obra) | 0.151 | 606.12 | 91.52 |
| % | % | Custos directos complementares | 2 % | 120789.81 | 2415.80 |
|  |  | Custos directos |  |  | 123205.61 |
