# Incorporação de gelosia de lâminas de alumínio, sistema "CORTIZO"

- Propriedade do ficheiro: CYPE INGENIEROS, S.A.
- Formato: FIEBDC-3/2002
- Âmbito geográfico: Angola
- Moeda: AOA
- Custos indirectos: 3.00 %
- IVA: 18.00 %

## Z Reabilitação energética

### ZB Paramentos verticais: substituição ou melhora de aberturas de fachada

#### ZBZ Protecção solar: gelosias

**ZBZ031** m² Incorporação de gelosia de lâminas de alumínio, sistema "CORTIZO".
Reabilitação energética de edifício através da incorporação de gelosia fixa com lâminas orientáveis de alumínio, de 120 mm de largura, acabamento lacado "CORTIZO", colocada sobre substrutura composta por perfis montantes de alumínio, eixos de rotação, elementos para fixação das lâminas realizados com chapa de alumínio de entre 3 e 6 mm de espessura e aro. Inclusive barras para fixação através de aparafusamento em alvenaria com buchas de nylon e parafusos de aço, ferragens especiais de abertura e fecho das lâminas.
Inclui: Marcação. Nivelamento. Resolução das uniões da subestrutura aos paramentos. Montagem de elementos complementares.
Critério de medição de projecto: Superfície medida segundo documentação gráfica de Projecto, descontando as aberturas de superfície maior de 3 m².
Critério de medição de obra: Medir-se-á a superfície realmente executada segundo especificações de Projecto, descontando as aberturas de superfície maior de 3 m².

| Código | Un | Descrição | Rendimento | Preço | Importância |
|---|---|---|---|---|---|
| mt26aaa033a | Ud | Ancoragem mecânica com bucha de nylon e parafuso de aço galvanizado, de cabeça escareada. (material) | 4.000 | 344.82 | 1379.28 |
| mt25dcl010Qa | m² | Gelosia fixa, "CORTIZO", formada por uma estrutura portante de montantes de alumínio sobre a que se fixam, através de ancoragens especiais, lâminas orientáveis de alumínio, de 120 mm de largura, acabamento lacado. (material) | 1.000 | 326709.23 | 326709.23 |
| op00ato010 |  | Aparafusadora. | 1.000 | 0.00 | 0.00 |
| mo018 | h | Oficial de 1ª serralheiro. (mão de obra) | 0.612 | 1042.42 | 637.96 |
| mo059 | h | Ajudante de serralheiro. (mão de obra) | 0.612 | 606.12 | 370.95 |
| % | % | Custos directos complementares | 2 % | 329097.42 | 6581.95 |
|  |  | Custos directos |  |  | 335679.37 |
