# Termoacumulador eléctrico

- Propriedade do ficheiro: CYPE INGENIEROS, S.A.
- Formato: FIEBDC-3/2002
- Âmbito geográfico: Angola
- Moeda: AOA
- Custos indirectos: 3.00 %
- IVA: 18.00 %

## Z Reabilitação energética

### ZC Aquecimento, climatização e A.Q.S.

#### ZCA Água quente

**ZCA010** Ud Termoacumulador eléctrico.
Reabilitação energética de edifício através da colocação, em substituição de equipamento existente, de termoacumulador eléctrico para o serviço de A.Q.S., mural horizontal, resistência blindada, capacidade 100 l, potência 1,5 kW, de 1031 mm de altura e 440 mm de diâmetro, peso 24 kg, formado por tanque de aço vitrificado, isolamento de espuma de poliuretano, ânodo de sacrifício de magnésio. Inclusive suporte e ancoragens de fixação, válvula de segurança antirretorno, válvulas de corte de esfera, tubos de ligação flexíveis, tanto na entrada de água como na saída. Totalmente montado, ligado e testado.
Inclui: Marcação do aparelho. Fixação em paramento com elementos de ancoragem. Colocação do aparelho e acessórios. Ligação com as redes de abastecimento de água, eléctrica e de terra. Colocação em funcionamento.
Critério de medição de projecto: Número de unidades previstas, segundo documentação gráfica de Projecto.
Critério de medição de obra: Medir-se-á o número de unidades realmente executadas segundo especificações de Projecto.

| Código | Un | Descrição | Rendimento | Preço | Importância |
|---|---|---|---|---|---|
| mt38tew024gg | Ud | Termoacumulador eléctrico para o serviço de A.Q.S., mural horizontal, resistência blindada, capacidade 100 l, potência 1,5 kW, de 1031 mm de altura e 440 mm de diâmetro, peso 24 kg, formado por tanque de aço vitrificado, isolamento de espuma de poliuretano, ânodo de sacrifício de magnésio. (material) | 1.000 | 297935.27 | 297935.27 |
| mt38tew010a | Ud | Tubo de ligação flexível de 20 cm e 1/2" de diâmetro. (material) | 2.000 | 9512.06 | 19024.12 |
| mt37sve010b | Ud | Válvula de esfera de latão niquelado para enroscar de 1/2". (material) | 2.000 | 5882.01 | 11764.02 |
| mt37svs050a | Ud | Válvula de segurança antirretorno, de latão cromado, com rosca de 1/2" de diâmetro, regulada a 8 bar de pressão, com manípulo de purga. (material) | 1.000 | 7419.40 | 7419.40 |
| mt38www011 | Ud | Material auxiliar para instalações de A.Q.S. (material) | 1.000 | 1724.06 | 1724.06 |
| mo008 | h | Oficial de 1ª canalizador. (mão de obra) | 1.196 | 1057.30 | 1264.53 |
| mo107 | h | Ajudante de canalizador. (mão de obra) | 1.196 | 603.82 | 722.17 |
| % | % | Custos directos complementares | 2 % | 339853.57 | 6797.07 |
|  |  | Custos directos |  |  | 346650.64 |
