# Salamandra a pellets

- Propriedade do ficheiro: CYPE INGENIEROS, S.A.
- Formato: FIEBDC-3/2002
- Âmbito geográfico: Angola
- Moeda: AOA
- Custos indirectos: 3.00 %
- IVA: 18.00 %

## Z Reabilitação energética

### ZC Aquecimento, climatização e A.Q.S.

#### ZCH Salamandras

**ZCH030** Ud Salamandra a pellets.
Reabilitação energética de edifício através da colocação, em substituição de equipamento existente, de salamandra a pellets, potência térmica nominal de 4,9 a 12,5 kW, rendimento 88%, volume de aquecimento, calculado com um requisito de 40 W/m³, 310 m³, revestimento de maiólica cor couro, sistema de ventilação forçada controlada electronicamente, com possibilidade de canalização de ar quente através de 2 tubos (não incluídos neste preço) de 8 m de comprimento máximo que permitem aquecer outras dependências, com comando à distância, composta de frontal (porta, grelha e porta inferior) de ferro fundido, queimador de tijolos refractários, queimador de ferro fundido, cristal cerâmico resistente a 800°C, painel de controlo com ecrã de led, termostato-programador, difusor de fluxo de ar direccionável, punho oculto para abertura, humidificador de ar ambiental e depósito para pellets de 29 litros. Inclusive acessórios de ligação à conduta de evacuação dos produtos da combustão, sem incluir essa conduta. Totalmente montado e ligado.
Inclui: Implantação da salamandra. Disposição dos elementos. Montagem da salamandra e respectivos acessórios. Ligação à conduta de evacuação.
Critério de medição de projecto: Número de unidades previstas, segundo documentação gráfica de Projecto.
Critério de medição de obra: Medir-se-á o número de unidades realmente executadas segundo especificações de Projecto.

| Código | Un | Descrição | Rendimento | Preço | Importância |
|---|---|---|---|---|---|
| mt38arc020bk | Ud | Salamandra a pellets, potência térmica nominal de 4,9 a 12,5 kW, rendimento 88%, volume de aquecimento, calculado com um requisito de 40 W/m³, 310 m³, revestimento de maiólica cor couro, sistema de ventilação forçada controlada electronicamente, com possibilidade de canalização de ar quente através de 2 tubos (não incluídos neste preço) de 8 m de comprimento máximo que permitem aquecer outras dependências, com comando à distância, composta de frontal (porta, grelha e porta inferior) de ferro fundido, queimador de tijolos refractários, queimador de ferro fundido, cristal cerâmico resistente a 800°C, painel de controlo com ecrã de led, termostato-programador, difusor de fluxo de ar direccionável, punho oculto para abertura, humidificador de ar ambiental e depósito para pellets de 29 litros, segundo EN 13240. (material) | 1.000 | 4289340.54 | 4289340.54 |
| mt38arc600a | Ud | Colocação em funcionamento e formação no manuseamento de salamandra a pellets. (material) | 1.000 | 71340.38 | 71340.38 |
| mo004 | h | Oficial de 1ª instalador de aquecimento. (mão de obra) | 1.408 | 1057.30 | 1488.68 |
| mo103 | h | Ajudante de instalador de aquecimento. (mão de obra) | 1.408 | 603.82 | 850.18 |
| % | % | Custos directos complementares | 2 % | 4363019.78 | 87260.40 |
|  |  | Custos directos |  |  | 4450280.18 |
