# Equipamento de ar condicionado com unidade interior com distribuição por condutas tubulares, sistema ar-ar split 1x1

- Propriedade do ficheiro: CYPE INGENIEROS, S.A.
- Formato: FIEBDC-3/2002
- Âmbito geográfico: Angola
- Moeda: AOA
- Custos indirectos: 3.00 %
- IVA: 18.00 %

## Z Reabilitação energética

### ZC Aquecimento, climatização e A.Q.S.

#### ZCM Unidades autónomas de climatização

**ZCM025** Ud Equipamento de ar condicionado com unidade interior com distribuição por condutas tubulares, sistema ar-ar split 1x1.
Reabilitação energética de edifício através da colocação, em substituição de equipamento existente, de equipamento de ar condicionado, sistema ar-ar split 1x1, para gás R-32, bomba de calor, alimentação à unidade exterior monofásica (230V/50Hz), potência frigorífica nominal 3,5 kW (temperatura de bolbo seco no interior 27°C, temperatura de bolbo húmido no interior 19°C, temperatura de bolbo seco no exterior 35°C, temperatura de bolbo húmido no exterior 24°C), potência calorífica nominal 4,2 kW (temperatura de bolbo seco no interior 20°C, temperatura de bolbo húmido no exterior 6°C), SEER 6,4 (classe A), SCOP 4,1 (classe A), EER 3,24 (classe A++), COP 3,82 (classe A+), formado por uma unidade interior com descarga por embocaduras tubulares, de 230x740x455 mm, nível sonoro (velocidade baixa) 30 dBA, caudal de ar (velocidade elevada) 540 m³/h, pressão de ar (standard) 37 Pa, controlo sem fios, e uma unidade exterior, de 595x780x290 mm, nível sonoro 50 dBA e caudal de ar 1950 m³/h, com controlo de condensação, embocaduras tubulares,. Inclusive elementos anti-vibratórios de pavimento para apoio da unidade exterior e elementos para suspensão da unidade interior ao tecto.
Critérios considerados na determinação do preço da unidade de obra: O preço não inclui a canalização nem a cablagem eléctrica de alimentação.
Inclui: Implantação das unidades. Colocação e fixação da unidade interior. Colocação e fixação da unidade exterior. Ligação às linhas frigoríficas. Ligação à rede eléctrica. Ligação à rede de drenagem. Colocação em funcionamento.
Critério de medição de projecto: Número de unidades previstas, segundo documentação gráfica de Projecto.
Critério de medição de obra: Medir-se-á o número de unidades realmente executadas segundo especificações de Projecto.

| Código | Un | Descrição | Rendimento | Preço | Importância |
|---|---|---|---|---|---|
| mt42mhi065V | Ud | Equipamento de ar condicionado, sistema ar-ar split 1x1, para gás R-32, bomba de calor, alimentação à unidade exterior monofásica (230V/50Hz), potência frigorífica nominal 3,5 kW (temperatura de bolbo seco no interior 27°C, temperatura de bolbo húmido no interior 19°C, temperatura de bolbo seco no exterior 35°C, temperatura de bolbo húmido no exterior 24°C), potência calorífica nominal 4,2 kW (temperatura de bolbo seco no interior 20°C, temperatura de bolbo húmido no exterior 6°C), SEER 6,4 (classe A), SCOP 4,1 (classe A), EER 3,24 (classe A++), COP 3,82 (classe A+), formado por uma unidade interior com descarga por embocaduras tubulares, de 230x740x455 mm, nível sonoro (velocidade baixa) 30 dBA, caudal de ar (velocidade elevada) 540 m³/h, pressão de ar (standard) 37 Pa, controlo sem fios, e uma unidade exterior, de 595x780x290 mm, nível sonoro 50 dBA e caudal de ar 1950 m³/h, com controlo de condensação. (material) | 1.000 | 1789454.61 | 1789454.61 |
| mt42mhi523a | Ud | Embocaduras tubulares, para unidade interior de ar condicionado. (material) | 1.000 | 291306.57 | 291306.57 |
| mt42www080 | Ud | Kit de amortecedores anti-vibração de pavimento, formado por quatro amortecedores de borracha, com os correspondentes parafusos, porcas e anilhas. (material) | 1.000 | 9512.06 | 9512.06 |
| mt42www090 | Ud | Kit de suportes para suspensão ao tecto, formado por quatro varões roscados de aço galvanizado, com as correspondentes buchas, porcas e anilhas. (material) | 1.000 | 26158.14 | 26158.14 |
| mo005 | h | Oficial de 1ª instalador de ar condicionado. (mão de obra) | 2.815 | 1057.30 | 2976.30 |
| mo104 | h | Ajudante de instalador de ar condicionado. (mão de obra) | 2.815 | 603.82 | 1699.75 |
| % | % | Custos directos complementares | 2 % | 2121107.43 | 42422.15 |
|  |  | Custos directos |  |  | 2163529.58 |
