# Isolamento térmico de tubagem com manga flexível

- Propriedade do ficheiro: CYPE INGENIEROS, S.A.
- Formato: FIEBDC-3/2002
- Âmbito geográfico: Angola
- Moeda: AOA
- Custos indirectos: 3.00 %
- IVA: 18.00 %

## Z Reabilitação energética

### ZC Aquecimento, climatização e A.Q.S.

#### ZCN Isolamento térmico de tubagens

**ZCN010** m Isolamento térmico de tubagem com manga flexível.
Reabilitação energética de edifício através do fornecimento e colocação de isolamento térmico de tubagem em instalação interior, colocada superficialmente, para a distribuição de fluidos quentes (de +40°C a +60°C), formado por manga isolante de espuma elastomérica, de 7 mm de diâmetro interior e 25 mm de espessura, à base de borracha sintética flexível, de estrutura celular fechada, com cola para as uniões. Incluindo preparação da superfície suporte, implantação e cortes.
Inclui: Preparação da superfície da tubagem. Implantação e corte do isolamento. Colocação do isolamento.
Critério de medição de projecto: Comprimento medido segundo documentação gráfica de Projecto.
Critério de medição de obra: Medir-se-á o comprimento realmente executado segundo especificações de Projecto.

| Código | Un | Descrição | Rendimento | Preço | Importância |
|---|---|---|---|---|---|
| mt17coe070ad | m | Manga isolante de espuma elastomérica, de 7 mm de diâmetro interior e 25 mm de espessura, à base de borracha sintética flexível, de estrutura celular fechada. (material) | 1.050 | 14113.50 | 14819.18 |
| mt17coe110 | l | Cola para manga isolante elastomérica. (material) | 0.007 | 22603.93 | 158.23 |
| mo054 | h | Oficial de 1ª montador de isolamentos. (mão de obra) | 0.120 | 1057.30 | 126.88 |
| mo101 | h | Ajudante de montador de isolamentos. (mão de obra) | 0.120 | 604.97 | 72.60 |
| % | % | Custos directos complementares | 2 % | 15176.89 | 303.54 |
|  |  | Custos directos |  |  | 15480.43 |
