# Unidade ar-água, bomba de calor, para produção de A.Q.S

- Propriedade do ficheiro: CYPE INGENIEROS, S.A.
- Formato: FIEBDC-3/2002
- Âmbito geográfico: Angola
- Moeda: AOA
- Custos indirectos: 3.00 %
- IVA: 18.00 %

## Z Reabilitação energética

### ZC Aquecimento, climatização e A.Q.S.

#### ZCV Unidades centrais de climatização

**ZCV050** Ud Unidade ar-água, bomba de calor, para produção de A.Q.S..
Reabilitação energética de edifício através da colocação, em substituição de equipamento existente, de bomba de calor aerotérmica, ar-água, para produção de A.Q.S., para gás R-134a, para instalação no interior, com interface de utilizador com ecrã LCD e controlo digital, potência calorífica nominal de 2 kW, COP = 3,77, depósito de A.Q.S. de aço vitrificado de 270 litros, perfil de consumo XL, dimensões 1835x700x735 mm, resistência eléctrica de apoio de 2 kW, alimentação monofásica a 230 V, pressão sonora 40 dBA, limites operativos: entrada de ar entre -10°C e 35°C, saída de água a 60°C (70°C com a resistência eléctrica de apoio). Totalmente montada, ligada e colocada em funcionamento pela empresa instaladora para a verificação do seu correcto funcionamento.
Inclui: Implantação da unidade. Colocação e fixação da unidade e respectivos acessórios. Ligação com as redes de abastecimento de água, eléctrica e de recolha de condensados. Colocação em funcionamento.
Critério de medição de projecto: Número de unidades previstas, segundo documentação gráfica de Projecto.
Critério de medição de obra: Medir-se-á o número de unidades realmente executadas segundo especificações de Projecto.

| Código | Un | Descrição | Rendimento | Preço | Importância |
|---|---|---|---|---|---|
| mt42jun010b | Ud | Bomba de calor aerotérmica, ar-água, para produção de A.Q.S., para gás R-134a, para instalação no interior, com interface de utilizador com ecrã LCD e controlo digital, potência calorífica nominal de 2 kW, COP = 3,77, depósito de A.Q.S. de aço vitrificado de 270 litros, perfil de consumo XL, dimensões 1835x700x735 mm, resistência eléctrica de apoio de 2 kW, alimentação monofásica a 230 V, pressão sonora 40 dBA, limites operativos: entrada de ar entre -10°C e 35°C, saída de água a 60°C (70°C com a resistência eléctrica de apoio). (material) | 1.000 | 2793867.76 | 2793867.76 |
| mt37sve010d | Ud | Válvula de esfera de latão niquelado para enroscar de 1". (material) | 1.000 | 14451.30 | 14451.30 |
| mt37sve010c | Ud | Válvula de esfera de latão niquelado para enroscar de 3/4". (material) | 1.000 | 8684.63 | 8684.63 |
| mo005 | h | Oficial de 1ª instalador de ar condicionado. (mão de obra) | 1.142 | 1057.30 | 1207.44 |
| mo104 | h | Ajudante de instalador de ar condicionado. (mão de obra) | 1.142 | 603.82 | 689.56 |
| % | % | Custos directos complementares | 2 % | 2818900.69 | 56378.01 |
|  |  | Custos directos |  |  | 2875278.70 |
