# Reabilitação energética de fachada, com isolamento térmico e revestimento exterior de fachada ventilada com peças de grande formato de pedra natural

- Propriedade do ficheiro: CYPE INGENIEROS, S.A.
- Formato: FIEBDC-3/2002
- Âmbito geográfico: Angola
- Moeda: AOA
- Custos indirectos: 3.00 %
- IVA: 18.00 %

## Z Reabilitação energética

### ZV Paramentos verticais: fachadas ventiladas

#### ZVP Fachadas ventiladas de pedra natural

**ZVP010** m² Reabilitação energética de fachada, com isolamento térmico e revestimento exterior de fachada ventilada com peças de grande formato de pedra natural.
Reabilitação energética de fachada. ISOLAMENTO TÉRMICO: painel de lã mineral, segundo EN 13162, de 40 mm de espessura, revestido numa das suas faces com um véu preto, resistência térmica 1,25 m²°C/W, condutibilidade térmica 0,032 W/(m°C), colocado topo a topo, com fixações mecânicas sobre fachada existente; REVESTIMENTO EXTERIOR DE FACHADA VENTILADA: de placas mecanizadas de granito Ariz, acabamento polido, de 60x40x3 cm com ranhuras nos bordos superior e inferior; colocação através do sistema de ancoragem horizontal contínuo oculto, sobre subestrutura suporte regulável nas três direcções, de liga de alumínio EN AW-6063 T6. Inclusive fita adesiva para a vedação de juntas entre painéis isolantes e tira-fundos e ancoragens mecânicas de expansão de aço inoxidável A2, para a fixação da subestrutura suporte.
Critérios considerados na determinação do preço da unidade de obra: O preço não inclui a preparação da superfície suporte nem a resolução de pontos singulares.
Inclui: Implantação do isolamento. Corte e preparação do isolamento. Fixação do isolamento. Implantação das juntas de dilatação e panos de trabalho. Marcação da disposição do revestimento e dos pontos de ancoragem da subestrutura suporte. Montagem dos esquadros. Fixação dos perfis verticais. Fixação dos perfis horizontais. Preparação do revestimento. Aprumo, nivelamento e alinhamento do revestimento. Fixação definitiva do revestimento à subestrutura suporte. Realização de todos os trabalhos necessários para a execução dos vãos. Limpeza final do paramento.
Critério de medição de projecto: Superfície medida segundo documentação gráfica de Projecto, sem deduzir aberturas menores que 1 m², deduzindo 50% das aberturas entre 1 e 2 m² e 100% das aberturas maiores que 2 m², adicionando no entanto, nas últimas, a superfície da parte interior da abertura, correspondente ao desenvolvimento de ombreiras e padieiras. Nas aberturas que não se deduzam, ou que se deduzam parcialmente, estão incluídos os trabalhos de realizar a superfície interior da abertura.
Critério de medição de obra: Medir-se-á a superfície realmente executada segundo especificações de Projecto, sem deduzir aberturas menores que 1 m², deduzindo 50% das aberturas entre 1 e 2 m² e 100% das aberturas maiores que 2 m², adicionando no entanto, nas últimas, a superfície da parte interior da abertura, correspondente ao desenvolvimento de ombreiras e padieiras. Nas aberturas que não se deduzam, ou que se deduzam parcialmente, estão incluídos os trabalhos de realizar a superfície interior da abertura.

| Código | Un | Descrição | Rendimento | Preço | Importância |
|---|---|---|---|---|---|
| mt16lva070b | m² | Painel de lã mineral, segundo EN 13162, de 40 mm de espessura, revestido numa das suas faces com um véu preto, resistência térmica 1,25 m²°C/W, condutibilidade térmica 0,032 W/(m°C), Euroclasse A1 de reacção ao fogo segundo NP EN 13501-1, capacidade de absorção de água a curto prazo <=1 kg/m² e factor de resistência à difusão do vapor de água 1. (material) | 1.050 | 11764.03 | 12352.23 |
| mt16aaa020ab | Ud | Fixação mecânica para painéis isolantes de lã mineral, colocados directamente sobre a superfície suporte. (material) | 4.000 | 237.80 | 951.20 |
| mt16aaa030 | m | Fita autocolante para vedação de juntas. (material) | 0.440 | 356.70 | 156.95 |
| mt18bgi010gc | m² | Placa mecanizada de granito nacional, Ariz, 60x40x3 cm, acabamento polido, segundo NP EN 1469. (material) | 1.000 | 76577.96 | 76577.96 |
| mt19pag010cecc | m² | Subestrutura suporte regulável nas três direcções, para a sustentação do revestimento exterior, com peças mecanizadas de grande formato de pedra natural, de 400x600 mm e de entre 20 e 40 mm de espessura, através do sistema de ancoragem horizontal contínuo oculto, formada por: perfis verticais em C e perfis horizontais contínuos com unha oculta para a fixação do revestimento, de alumínio extrudido de liga 6063 com tratamento térmico T6, esquadros de carga e esquadros de apoio de 80x60x100x5 mm, de alumínio extrudido de liga 6063 com tratamento térmico T6; com tira-fundos de aço inoxidável A2 e buchas de nylon para a fixação dos perfis ao pano principal (fck>=150 kp/cm²) cada 1,20 m no máximo e ancoragens mecânicas de expansão, de aço inoxidável A2 para a fixação dos perfis à laje (aproximadamente 3 m de altura livre). (material) | 1.000 | 37022.10 | 37022.10 |
| op00tal010 |  | Berbequim. | 1.000 | 0.00 | 0.00 |
| op00ato010 |  | Aparafusadora. | 1.000 | 0.00 | 0.00 |
| op00sie030 |  | Serra de disco de diamante, para mesa de trabalho, de corte húmido. | 1.000 | 0.00 | 0.00 |
| mo054 | h | Oficial de 1ª montador de isolamentos. (mão de obra) | 0.182 | 1057.30 | 192.43 |
| mo101 | h | Ajudante de montador de isolamentos. (mão de obra) | 0.182 | 604.97 | 110.10 |
| mo052 | h | Oficial de 1ª montador de sistemas de fachadas pré-fabricadas. (mão de obra) | 0.303 | 1057.30 | 320.36 |
| mo099 | h | Ajudante de montador de sistemas de fachadas pré-fabricadas. (mão de obra) | 0.303 | 604.97 | 183.31 |
| % | % | Custos directos complementares | 3 % | 127866.64 | 3836.00 |
|  |  | Custos directos |  |  | 131702.64 |
