# Protecção de ascensor

- Propriedade do ficheiro: CYPE Ingenieros S.A.
- Formato: FIEBDC-3/2016
- Programa: Gerador de preços para construção civil. CYPE Ingenieros, S.A.
- Data: 26/10/2024
- Âmbito geográfico: Angola
- Moeda: AOA
- Custos indirectos: 3 %
- IVA: 18 %

## 0 Trabalhos prévios

### 0C Protecções provisórias

#### 0CI Instalações

**0CI010** Ud Protecção de ascensor.
Fornecimento e colocação de tabuleiro de madeira, plástico e fita adesiva cobrindo o pavimento e os paramentos interiores do ascensor em toda a sua altura, para protegê-lo contra golpes, sujidade e o pó gerado pelos trabalhos de reabilitação ou reforma. Incluindo vigia e manutenção da protecção enquanto durem os trabalhos, posterior remoção, recolha e carga manual para camião ou contentor.
Inclui: Colocação da protecção. Remoção da protecção e carga para contentor.
Critério de medição de projecto: Número de unidades previstas, segundo documentação gráfica de Projecto.
Critério de medição de obra: Medir-se-á o número de unidades realmente executadas segundo especificações de Projecto.

| Código | Un | Descrição | Rendimento | Preço | Importância |
|---|---|---|---|---|---|
| mt08eft010a | m² | Painel de aglomerado, hidrófugo, de 19 mm de espessura. (material) | 6 | 2173.53 | 13041.180 |
| mt32war020 | m² | Lâmina de polietileno transparente, de 0,2 mm de espessura. (material) | 6 | 203.85 | 1223.100 |
| mt32war030 | m | Fita plástica autocolante. (material) | 15 | 47.56 | 713.400 |
| mo112 | h | Operário especializado construção. (mão de obra) | 3.06 | 606.46 | 1855.768 |
| % | % | Custos directos complementares | 2 % | 16833.448 | 336.669 |
|  |  | Custos directos |  |  | 17170.117 |

Resíduos:
- colocação: mt08eft010a Painel de aglomerado, hidrófugo, de 19 mm de espessura; factor de resíduo 1
- colocação: mt32war020 Lâmina de polietileno transparente, de 0,2 mm de espessura; factor de resíduo 0.06
- demolição: ruo170201 Madeira. (componente de resíduo); rendimento 3.135 kg; Código LER 17 02 01; Massa do elemento 1 kg; Volume 0.000909 m3
- demolição: ruo170203 Plástico. (componente de resíduo); rendimento 1.11 kg; Código LER 17 02 03; Massa do elemento 1 kg; Volume 0.001667 m3

## Recursos

**mt08eft010a** m² Painel de aglomerado, hidrófugo, de 19 mm de espessura
Dados técnicos: Custo energético 428.419 MJ; Emissão de CO2 5.464 kg; Código LER 17 02 01; Massa do elemento 13.01 kg; Volume 0.011827 m3

**mt32war020** m² Lâmina de polietileno transparente, de 0,2 mm de espessura
Dados técnicos: Custo energético 27.540 MJ; Emissão de CO2 1.010 kg; Código LER 17 06 04; Massa do elemento 0.184 kg; Volume 0.000307 m3
Resíduos:
- embalagem: re170203 Plástico. (componente de resíduo); rendimento 0.024 kg; Código LER 17 02 03; Massa do elemento 1 kg; Volume 0.001667 m3
