# Controlo de pragas de insectos

- Propriedade do ficheiro: CYPE Ingenieros S.A.
- Formato: FIEBDC-3/2016
- Programa: Gerador de preços para construção civil. CYPE Ingenieros, S.A.
- Data: 26/10/2024
- Âmbito geográfico: Angola
- Moeda: AOA
- Custos indirectos: 3 %
- IVA: 18 %

## 0 Trabalhos prévios

### 0D Desratização, desinfecção e eliminação de plantas

#### 0DD Desinfecções

**0DD010** m² Controlo de pragas de insectos.
Desinsectação através da aplicação de produtos insecticidas no interior do edifício. Incluindo limpeza, recolha e remoção de entulho.
Inclui: Preparação do produto. Aplicação do produto no interior do edifício. Recolha de resíduos e carga para contentor.
Critério de medição de projecto: Superfície medida segundo documentação gráfica de Projecto.
Critério de medição de obra: Medir-se-á a superfície realmente executada segundo especificações de Projecto.

| Código | Un | Descrição | Rendimento | Preço | Importância |
|---|---|---|---|---|---|
| mt48pla010 | kg | Insecticida para o controlo de pragas de insectos. (material) | 0.002 | 4446.13 | 8.892 |
| mq09pla010 | h | Pulverizador manual para tratamentos fitossanitários e herbicidas. (equipamento) | 0.003 | 6658.54 | 19.976 |
| mo020 | h | Oficial de 1ª construção. (mão de obra) | 0.005 | 1055.59 | 5.278 |
| % | % | Custos directos complementares | 2 % | 34.146 | 0.683 |
|  |  | Custos directos |  |  | 34.829 |
