# Relatório de reconhecimento

- Propriedade do ficheiro: CYPE Ingenieros S.A.
- Formato: FIEBDC-3/2016
- Programa: Gerador de preços para construção civil. CYPE Ingenieros, S.A.
- Data: 17/04/2024
- Âmbito geográfico: Angola
- Moeda: AOA
- Custos indirectos: 3 %
- IVA: 18 %

## 0 Trabalhos prévios

### 0E Recolha de amostras e ensaios para estudo de patologias

#### 0EH Ensaios de informação do betão endurecido

**0EH100** Ud Relatório de reconhecimento.
Relatório de reconhecimento sobre os resultados obtidos no ensaio com higrómetro, realizado por laboratório acreditado na área técnica correspondente.
Inclui: Realização do relatório.
Critério de medição de projecto: Número de unidades previstas, segundo documentação gráfica de Projecto.
Critério de medição de obra: Medir-se-á o número de unidades realmente executadas segundo especificações de Projecto.

| Código | Un | Descrição | Rendimento | Preço | Importância |
|---|---|---|---|---|---|
| mt49tei030e | Ud | Relatório de reconhecimento sobre os resultados obtidos no ensaio com higrómetro, realizado por laboratório acreditado na área técnica correspondente. (material) | 1 | 71340.38 | 71340.380 |
| % | % | Custos directos complementares | 2 % | 71340.380 | 1426.808 |
|  |  | Custos directos |  |  | 72767.188 |
