# Ensaio estático de carga de laje

- Propriedade do ficheiro: CYPE Ingenieros S.A.
- Formato: FIEBDC-3/2016
- Programa: Gerador de preços para construção civil. CYPE Ingenieros, S.A.
- Data: 17/04/2024
- Âmbito geográfico: Angola
- Moeda: AOA
- Custos indirectos: 3 %
- IVA: 18 %

## 0 Trabalhos prévios

### 0E Recolha de amostras e ensaios para estudo de patologias

#### 0EP Provas de carga

**0EP010** Ud Ensaio estático de carga de laje.
Execução de ensaio estático de carga de uma laje de 30 m² de superfície e até 500 kg/m² de sobrecarga, durante um ciclo. Sem incluir os elementos de carga, o escoramento de segurança, a carga e descarga, assim como a preparação dos elementos de carga. Inclusive relatório técnico.
Inclui: Realização do ensaio.
Critério de medição de projecto: Número de unidades previstas, segundo documentação gráfica de Projecto.
Critério de medição de obra: Medir-se-á o número de unidades realmente executadas segundo especificações de Projecto.

| Código | Un | Descrição | Rendimento | Preço | Importância |
|---|---|---|---|---|---|
| mt49epc010k1a | Ud | Ensaio estático de carga numa laje de 30 m² de superfície e até 500 kg/m² de sobrecarga, de um ciclo de duração. (material) | 1 | 1800798.92 | 1800798.920 |
| % | % | Custos directos complementares | 2 % | 1800798.920 | 36015.978 |
|  |  | Custos directos |  |  | 1836814.898 |
