# Registo arqueológico

- Propriedade do ficheiro: CYPE Ingenieros S.A.
- Formato: FIEBDC-3/2016
- Programa: Gerador de preços para construção civil. CYPE Ingenieros, S.A.
- Data: 26/10/2024
- Âmbito geográfico: Angola
- Moeda: AOA
- Custos indirectos: 3 %
- IVA: 18 %

## 0 Trabalhos prévios

### 0G Trabalhos arqueológicos

#### 0GD Documentação da intervenção arqueológica

**0GD060** Ud Registo arqueológico.
Registo arqueológico exaustivo, realizado por arqueólogo, com código de fases e tipos de unidades estratigráficas, utilizado em depósito arqueológico. Incluindo fichas de registo de unidades estratigráficas, fichas de inventário de elementos arquitectónicos, etc.
Inclui: Inspecção visual e recolha de dados. Redacção do relatório técnico.
Critério de medição de projecto: Número de unidades previstas, segundo documentação gráfica de Projecto.
Critério de medição de obra: Medir-se-á o número de unidades realmente executadas segundo especificações de Projecto.

| Código | Un | Descrição | Rendimento | Preço | Importância |
|---|---|---|---|---|---|
| mo000 | h | arqueólogo. (mão de obra) | 41.964 | 1535.93 | 64453.767 |
| % | % | Custos directos complementares | 2 % | 64453.767 | 1289.075 |
|  |  | Custos directos |  |  | 65742.842 |
