# Escavação por tramos para investigação de fundação de interesse histórico

- Propriedade do ficheiro: CYPE Ingenieros S.A.
- Formato: FIEBDC-3/2016
- Programa: Gerador de preços para construção civil. CYPE Ingenieros, S.A.
- Data: 17/04/2024
- Âmbito geográfico: Angola
- Moeda: AOA
- Custos indirectos: 3 %
- IVA: 18 %

## 0 Trabalhos prévios

### 0G Trabalhos arqueológicos

#### 0GE Escavações arqueológicas e transportes

**0GE040** m³ Escavação por tramos para investigação de fundação de interesse histórico.
Escavação por tramos para investigação de fundação de interesse histórico, com possível aparecimento de materiais arqueológicos entre 1,5 e 2,5 m de profundidade, através de desaterro de terreno de dureza média, realizada com meios manuais, que tem como finalidade o despejo volumétrico dos espaços originais circundantes à fundação, com existência de depósitos de diferentes origens, executada por tramos e com seguimento arqueológico na obra. Inclusive carga de terras e materiais arqueológicos encontrados, e transporte com meios manuais, a ponto de inspecção arqueológica, para tratamento dos mesmos.
Inclui: Marcação no terreno. Escavação e extracção de terras. Carga para camião das terras escavadas.
Critério de medição de projecto: Volume medido segundo documentação gráfica de Projecto.
Critério de medição de obra: Medir-se-á o volume realmente escavado segundo especificações de Projecto.

| Código | Un | Descrição | Rendimento | Preço | Importância |
|---|---|---|---|---|---|
| mo000 | h | arqueólogo. (mão de obra) | 1.559 | 1497.15 | 2334.057 |
| mo112 | h | Operário especializado construção. (mão de obra) | 20.656 | 591.15 | 12210.794 |
| % | % | Custos directos complementares | 2 % | 14544.851 | 290.897 |
|  |  | Custos directos |  |  | 14835.748 |
