# Relatório técnico sobre patologias do edifício

- Propriedade do ficheiro: CYPE Ingenieros S.A.
- Formato: FIEBDC-3/2016
- Programa: Gerador de preços para construção civil. CYPE Ingenieros, S.A.
- Data: 17/04/2024
- Âmbito geográfico: Angola
- Moeda: AOA
- Custos indirectos: 3 %
- IVA: 18 %

## 0 Trabalhos prévios

### 0I Actas e relatórios sobre patologias

#### 0IF Actas e relatórios

**0IF020** Ud Relatório técnico sobre patologias do edifício.
Elaboração de relatório técnico sobre patologias do edifício a reabilitar, em estado de conservação médio, redigido com um nível de especificação básico. Incluindo deslocamento ao edifício considerando uma distância de até 25 km, inspecção visual das patologias e recolha de dados.
Inclui: Deslocamento ao edifício. Inspecção visual e recolha de dados. Redacção do relatório técnico.
Critério de medição de projecto: Número de unidades previstas, segundo documentação gráfica de Projecto.
Critério de medição de obra: Medir-se-á o número de unidades realmente executadas segundo especificações de Projecto.

| Código | Un | Descrição | Rendimento | Preço | Importância |
|---|---|---|---|---|---|
| mt49tei040g | Ud | Relatório técnico sobre patologias do edifício a reabilitar, em estado de conservação médio, redigido com um nível de especificação básico, considerando uma distância de deslocamento ao edifício de até 25 km. (material) | 1 | 442442.65 | 442442.650 |
| % | % | Custos directos complementares | 2 % | 442442.650 | 8848.853 |
|  |  | Custos directos |  |  | 451291.503 |
