# Embalagem de equipamento auxiliar

- Propriedade do ficheiro: CYPE Ingenieros S.A.
- Formato: FIEBDC-3/2016
- Programa: Gerador de preços para construção civil. CYPE Ingenieros, S.A.
- Data: 26/10/2024
- Âmbito geográfico: Angola
- Moeda: AOA
- Custos indirectos: 3 %
- IVA: 18 %

## 0 Trabalhos prévios

### 0M Equipamento

#### 0ME Embalagem

**0ME010** m³ Embalagem de equipamento auxiliar.
Fornecimento e colocação de películas de polietileno transparente, filme alveolar e caixas de cartão, para embalagem de equipamento auxiliar como arquivos, material electrónico, etc., (aproximadamente 7 ud/m³), para o seu transporte até ao lugar de armazenamento. Inclusive partículas de poliestireno expandido para as caixas, fita adesiva, e recolha e carga de restos para camião ou contentor.
Inclui: Embalagem do equipamento. Limpeza e remoção de restos para contentor.
Critério de medição de projecto: Volume medido segundo documentação gráfica de Projecto.
Critério de medição de obra: Medir-se-á o volume realmente executado segundo especificações de Projecto.

| Código | Un | Descrição | Rendimento | Preço | Importância |
|---|---|---|---|---|---|
| mt32war020 | m² | Lâmina de polietileno transparente, de 0,2 mm de espessura. (material) | 4.895 | 203.85 | 997.846 |
| mt32war050 | m² | Filme alveolar para embalar. (material) | 4.895 | 733.86 | 3592.245 |
| mt32war030 | m | Fita plástica autocolante. (material) | 2.455 | 47.56 | 116.760 |
| mt32war040 | m² | Cartão canelado para embalagem. (material) | 1 | 407.7 | 407.700 |
| mt32war070 | kg | Grânulos de poliestireno expandido, de 10 kg/m³ de densidade, de granulometria compreendida entre 2 e 3 mm, para protecção e embalagem. (material) | 0.1 | 7746.23 | 774.623 |
| mo113 | h | Operário não qualificado construção. (mão de obra) | 0.939 | 596.7 | 560.301 |
| % | % | Custos directos complementares | 2 % | 6449.475 | 128.990 |
|  |  | Custos directos |  |  | 6578.465 |

Resíduos:
- colocação: mt32war020 Lâmina de polietileno transparente, de 0,2 mm de espessura; factor de resíduo 0.06
- colocação: mt32war050 Filme alveolar para embalar; factor de resíduo 0.07
- colocação: mt32war040 Cartão canelado para embalagem; factor de resíduo 0.022
- colocação: mt32war070; factor de resíduo 0.024

## Recursos

**mt32war020** m² Lâmina de polietileno transparente, de 0,2 mm de espessura
Dados técnicos: Custo energético 27.540 MJ; Emissão de CO2 1.010 kg; Código LER 17 06 04; Massa do elemento 0.184 kg; Volume 0.000307 m3
Resíduos:
- embalagem: re170203 Plástico. (componente de resíduo); rendimento 0.024 kg; Código LER 17 02 03; Massa do elemento 1 kg; Volume 0.001667 m3

**mt32war050** m² Filme alveolar para embalar
Dados técnicos: Custo energético 9.688 MJ; Emissão de CO2 0.481 kg; Código LER 17 02 03; Massa do elemento 0.05 kg; Volume 0.000083 m3
Resíduos:
- embalagem: re170203 Plástico; rendimento 0.05 kg

**mt32war040** m² Cartão canelado para embalagem
Dados técnicos: Custo energético 0.243 MJ; Emissão de CO2 0.383 kg; Código LER 15 01 01; Massa do elemento 0.45 kg; Volume 0.0006 m3

**mt32war070** kg Grânulos de poliestireno expandido
Dados técnicos: Custo energético 91.880 MJ; Emissão de CO2 3.140 kg; Código LER 17 06 04; Massa do elemento 1 kg; Volume 0.001667 m3
