# Peças especiais para laje térrea ventilada de betão

- Propriedade do ficheiro: CYPE Ingenieros S.A.
- Formato: FIEBDC-3/2016
- Programa: Gerador de preços para construção civil. CYPE Ingenieros, S.A.
- Data: 17/04/2024
- Âmbito geográfico: Angola
- Moeda: AOA
- Custos indirectos: 3 %
- IVA: 18 %

## A Acondicionamento do terreno

### AN Nivelação

#### ANV Lajes térreas ventiladas

**ANV011** Ud Peças especiais para laje térrea ventilada de betão.
Peça de fecho lateral de módulo de 70 cm de altura, de polipropileno e polietileno reciclados, de 63x61x63,5 cm, cor azul, colocada sobre base de betão de limpeza para impedir a passagem do betão para o interior das peças durante a fase de descarga do betão.
Inclui: Marcação da disposição e colocação das peças.
Critério de medição de projecto: Número de unidades previstas, segundo documentação gráfica de Projecto.
Critério de medição de obra: Medir-se-á o número de unidades realmente executadas segundo especificações de Projecto.

| Código | Un | Descrição | Rendimento | Preço | Importância |
|---|---|---|---|---|---|
| mt07cid025k | Ud | Peça de fecho lateral de módulo de 70 cm de altura, de polipropileno e polietileno reciclados, de 63x61x63,5 cm, cor azul, para lajes térreas ventiladas. (material) | 1 | 2290.44 | 2290.440 |
| mo112 | h | Operário especializado construção. (mão de obra) | 0.156 | 591.15 | 92.219 |
| % | % | Custos directos complementares | 2 % | 2382.659 | 47.653 |
|  |  | Custos directos |  |  | 2430.312 |

## Recursos

**mt07cid025k** Ud Peça de fecho lateral de módulo de 70 cm de altura
Dados técnicos: Custo energético 378.701 MJ; Emissão de CO2 12.820 kg
Resíduos:
- embalagem: re170203 Plástico. (componente de resíduo); rendimento 0.016 kg; Código LER 17 02 03; Massa do elemento 1 kg; Volume 0.001667 m3
