# Laje térrea ventilada de betão, sistema "PANTALLAX", sobre ensoleiramento geral

- Propriedade do ficheiro: CYPE Ingenieros S.A.
- Formato: FIEBDC-3/2016
- Programa: Gerador de preços para construção civil. CYPE Ingenieros, S.A.
- Data: 17/04/2024
- Âmbito geográfico: Angola
- Moeda: AOA
- Custos indirectos: 3 %
- IVA: 18 %

## A Acondicionamento do terreno

### AN Nivelação

#### ANV Lajes térreas ventiladas

**ANV020** m² Laje térrea ventilada de betão, sistema "PANTALLAX", sobre ensoleiramento geral.
Laje térrea ventilada de betão armado, de 10 cm de espessura, com acabamento superficial através de talocha mecânica, sistema Dren "PANTALLAX", composta por lâmina drenante nodular de polietileno de alta densidade (PEAD/HDPE), com nódulos de 8 mm de altura, com geotêxtil de polipropileno de 120 g/m² incorporado, fixada ao ensoleiramento geral existente através de fixações mecânicas; realizada com betão C25/30 (XC1(P); D25; S3; Cl 0,4) fabricado em central, e betonagem com grua, e malha electrossoldada AR50 100x300 mm de aço A500 EL como armadura de distribuição, colocada sobre separadores homologados. Inclusive painel de poliestireno expandido de 3 cm de espessura, para a execução de juntas de retracção.
Inclui: Limpeza e preparação da superfície. Colocação da camada drenante. Aplicação de níveis através de pontos, mestras de betão ou réguas. Rega da superfície base. Formação de juntas de construção e de dilatação. Colocação da malha electrossoldada com separadores homologados. Betonagem, espalhamento e vibração do betão. Ligação dos elementos exteriores. Cura do betão. Afagamento mecânico da superfície.
Critério de medição de projecto: Superfície medida segundo documentação gráfica de Projecto.
Critério de medição de obra: Medir-se-á a superfície realmente executada segundo especificações de Projecto, sem deduzir a superfície ocupada pelos pilares situados dentro do seu perímetro.

| Código | Un | Descrição | Rendimento | Preço | Importância |
|---|---|---|---|---|---|
| mt14gsp010a | m² | Lâmina drenante nodular de polietileno de alta densidade (PEAD/HDPE), com nódulos de 8 mm de altura, com geotêxtil de polipropileno de 120 g/m² incorporado, resistência à compressão 200 kN/m² segundo EN ISO 604 e capacidade de drenagem 4,8 l/(s·m). (material) | 1.05 | 3402.34 | 3572.457 |
| mt08var060 | kg | Pregos de aço de 20x100 mm. (material) | 0.1 | 1631.54 | 163.154 |
| mt07ame020ffc | m² | Malha electrossoldada AR50 100x300 mm, com arames longitudinais de 5 mm de diâmetro e arames transversais de 4,2 mm de diâmetro, aço A500 EL. (material) | 1.1 | 705.71 | 776.281 |
| mt10haf020fgnhc | m³ | Betão C25/30 (XC1(P); D25; S3; Cl 0,4), fabricado em central, segundo NP EN 206. (material) | 0.11 | 25864.76 | 2845.124 |
| mt07aco020f | Ud | Separador homologado para nervuras "in situ" em lajes aligeiradas. (material) | 3 | 13.04 | 39.120 |
| mt16pea020c | m² | Painel rígido de poliestireno expandido, segundo NP EN 13163, bordo lateral recto, de 30 mm de espessura, resistência térmica 0,8 m²°C/W, condutibilidade térmica 0,036 W/(m°C), para junta de dilatação. (material) | 0.05 | 2389.91 | 119.496 |
| mq04dua020b | h | Dumper de descarga frontal de 2 t de carga útil. (equipamento) | 0.022 | 2730.44 | 60.070 |
| mq06vib020 | h | Régua vibradora de 3 m. (equipamento) | 0.097 | 1375.53 | 133.426 |
| mq06fra010 | h | Talocha mecânica de betão. (equipamento) | 0.638 | 1493.35 | 952.757 |
| mq06cor020 | h | Equipamento para corte de juntas em massames de betão. (equipamento) | 0.116 | 2798.19 | 324.590 |
| mo020 | h | Oficial de 1ª construção. (mão de obra) | 0.402 | 1028.94 | 413.634 |
| mo077 | h | Ajudante de construção. (mão de obra) | 0.389 | 604.97 | 235.333 |
| mo113 | h | Operário não qualificado construção. (mão de obra) | 0.402 | 581.64 | 233.819 |
| % | % | Custos directos complementares | 2 % | 9869.261 | 197.385 |
|  |  | Custos directos |  |  | 10066.646 |

Resíduos:
- colocação: mt14gsp010a; factor de resíduo 0.07
- colocação: mt08var060 Pregos de aço de 20x100 mm; factor de resíduo 0.0045
- colocação: mt07ame020ffc; factor de resíduo 0.0197395
- colocação: mt10haf020fgnhc Betão C25/30 (XC1(P); D25; S3; Cl 0,4), fabricado em central, segundo NP EN 206; factor de resíduo 0.00100798
- colocação: mt16pea020c; factor de resíduo 0.048

## Recursos

**mt14gsp010a** m² Lâmina drenante nodular de polietileno de alta densidade (PEAD/HDPE)
Dados técnicos: Custo energético 53.284 MJ; Emissão de CO2 2.646 kg; Código LER 17 02 03; Massa do elemento 0.5 kg; Volume 0.000833 m3
Resíduos:
- embalagem: re170203 Plástico. (componente de resíduo); rendimento 0.05 kg; Código LER 17 02 03; Massa do elemento 1 kg; Volume 0.001667 m3

**mt08var060** kg Pregos de aço de 20x100 mm
Dados técnicos: Custo energético 9.830 MJ; Emissão de CO2 0.510 kg; Código LER 17 04 05; Massa do elemento 1 kg; Volume 0.000476 m3

**mt07ame020ffc** m² Malha electrossoldada AR50 100x300 mm
Dados técnicos: Custo energético 18.677 MJ; Emissão de CO2 0.969 kg; Código LER 17 04 05; Massa do elemento 1.9 kg; Volume 0.000905 m3

**mt10haf020fgnhc** m³ Betão C25/30 (XC1(P); D25; S3; Cl 0,4), fabricado em central, segundo NP EN 206
Dados técnicos: Custo energético 1840.000 MJ; Emissão de CO2 230.000 kg; Código LER 17 01 01; Massa do elemento 2300 kg; Volume 1.533333 m3

**mt07aco020f** Ud Separador homologado para nervuras "in situ" em lajes aligeiradas
Dados técnicos: Custo energético 1.105 MJ; Emissão de CO2 0.114 kg
Resíduos:
- embalagem: re150101 Embalagens de papel e cartão. (componente de resíduo); rendimento 0.072 kg; Código LER 15 01 01; Massa do elemento 1 kg; Volume 0.001333 m3

**mt16pea020c** m² Painel rígido de poliestireno expandido
Dados técnicos: Custo energético 85.089 MJ; Emissão de CO2 2.941 kg; Código LER 17 06 04; Massa do elemento 0.9 kg; Volume 0.0015 m3
Resíduos:
- embalagem: re170203 Plástico; rendimento 0.024 kg
