# Enchimento com tijolo cerâmico maciço e argamassa expansiva, em reforço de fundação

- Propriedade do ficheiro: CYPE Ingenieros S.A.
- Formato: FIEBDC-3/2016
- Programa: Gerador de preços para construção civil. CYPE Ingenieros, S.A.
- Data: 26/10/2024
- Âmbito geográfico: Angola
- Moeda: AOA
- Custos indirectos: 3 %
- IVA: 18 %

## C Fundações

### CZ Reforços

#### CZX Enchimentos

**CZX040** m³ Enchimento com tijolo cerâmico maciço e argamassa expansiva, em reforço de fundação.
Enchimento com tijolo cerâmico maciço assente com argamassa expansiva, sem retracção, de alta resistência inicial, através da colocação das peças a mata-juntas até preencher o espaço resultante entre a fundação existente e a nova fundação, após finalizar a fase de betonagem durante os trabalhos de reforço da fundação, realizados por tramos alternados, em fases sucessivas.
Inclui: Limpeza da face superior do reforço da fundação. Humedecimento das superfícies. Espalhamento da camada de argamassa e colocação dos tijolos cerâmicos. Remoção de entulho. Limpeza do elemento. Carga de entulho para camião ou contentor.
Critério de medição de projecto: Volume medido segundo documentação gráfica de Projecto.
Critério de medição de obra: Medir-se-á o volume realmente executado segundo especificações de Projecto.

| Código | Un | Descrição | Rendimento | Preço | Importância |
|---|---|---|---|---|---|
| mt09rec020 | kg | Argamassa fluida à base de cimento, ligeiramente expansiva (3% do volume), para espessuras compreendidas entre 10 e 30 mm, com 95 MPa de resistência à flexão-tracção e 10 MPa de resistência à compressão aos 28 dias, para enchimentos em reforços de fundações. (material) | 531 | 115.29 | 61218.990 |
| mt04lma010b | Ud | Tijolo cerâmico maciço de elaboração mecânica, para revestir, 25x12x5 cm, para utilização em alvenaria protegida (peça P), densidade 2300 kg/m³, segundo NP EN 771-1. (material) | 502.959 | 84 | 42248.556 |
| mo020 | h | Oficial de 1ª construção. (mão de obra) | 16.369 | 1055.59 | 17278.953 |
| mo113 | h | Operário não qualificado construção. (mão de obra) | 6.626 | 596.7 | 3953.734 |
| % | % | Custos directos complementares | 2 % | 124700.233 | 2494.005 |
|  |  | Custos directos |  |  | 127194.238 |

Resíduos:
- colocação: mt09rec020; factor de resíduo 0.0063
- colocação: mt04lma010b; factor de resíduo 0.021

## Recursos

**mt09rec020** kg Argamassa fluida à base de cimento
Dados técnicos: Custo energético 7.204 MJ; Emissão de CO2 0.454 kg; Código LER 17 01 01; Massa do elemento 1 kg; Volume 0.000667 m3
Resíduos:
- embalagem: re150101 Embalagens de papel e cartão. (componente de resíduo); rendimento 0.014 kg; Código LER 15 01 01; Massa do elemento 1 kg; Volume 0.001333 m3
- embalagem: re170201 Madeira. (componente de resíduo); rendimento 0.001 kg; Código LER 17 02 01; Massa do elemento 1 kg; Volume 0.000909 m3
- embalagem: re170203 Plástico. (componente de resíduo); rendimento 0.003 kg; Código LER 17 02 03; Massa do elemento 1 kg; Volume 0.001667 m3

**mt04lma010b** Ud Tijolo cerâmico maciço de elaboração mecânica
Dados técnicos: Custo energético 9.765 MJ; Emissão de CO2 0.578 kg; Código LER 17 01 02; Massa do elemento 2.52 kg; Volume 0.002016 m3
Resíduos:
- embalagem: re170201 Madeira; rendimento 0.017 kg
- embalagem: re170203 Plástico; rendimento 0.001 kg
