# Demolição de fundação de betão

- Propriedade do ficheiro: CYPE Ingenieros S.A.
- Formato: FIEBDC-3/2016
- Programa: Gerador de preços para construção civil. CYPE Ingenieros, S.A.
- Data: 26/10/2024
- Âmbito geográfico: Angola
- Moeda: AOA
- Custos indirectos: 3 %
- IVA: 18 %

## D Demolições

### DD Fundações

#### DDS Superficiais

**DDS030** m³ Demolição de fundação de betão.
Demolição de sapata de betão armado, de mais de 1,5 m de profundidade máxima, com martelo pneumático e equipamento de oxicorte, e carga manual para camião ou contentor.
Inclui: Demolição do elemento. Corte das armaduras com equipamento de oxicorte. Fragmentação do entulho em peças manejáveis. Remoção e acumulação de entulho. Limpeza dos restos da obra. Carga manual de entulho para camião ou contentor.
Critério de medição de projecto: Volume medido segundo documentação gráfica de Projecto.
Critério de medição de obra: Será medido o volume realmente demolido, medido como diferença entre os perfis removidos antes de começar a demolição e os removidos ao finalizá-la, aprovados pelo director de fiscalização de obra, segundo especificações de Projecto.

| Código | Un | Descrição | Rendimento | Preço | Importância |
|---|---|---|---|---|---|
| mq05mai030 | h | Martelo pneumático. (equipamento) | 1.449 | 1235.42 | 1790.124 |
| mq05pdm010a | h | Compressor portátil eléctrico 2 m³/min de caudal. (equipamento) | 0.725 | 1153.66 | 836.404 |
| mq08sol010 | h | Equipamento de oxicorte, com acetileno como combustível e oxigénio como comburente. (equipamento) | 0.869 | 2231.63 | 1939.286 |
| mo113 | h | Operário não qualificado construção. (mão de obra) | 11.567 | 596.7 | 6902.029 |
| mo112 | h | Operário especializado construção. (mão de obra) | 1.928 | 606.46 | 1169.255 |
| mo019 | h | Oficial de 1ª soldador. (mão de obra) | 1.218 | 1069.43 | 1302.566 |
| % | % | Custos directos complementares | 2 % | 13939.664 | 278.793 |
|  |  | Custos directos |  |  | 14218.457 |

Resíduos:
- demolição: ruo170101 Betão (betões, argamassas e pré-fabricados). (componente de resíduo); rendimento 2300 kg; Código LER 17 01 01; Massa do elemento 1 kg; Volume 0.000667 m3
- demolição: ruo170203 Plástico. (componente de resíduo); rendimento 0.059 kg; Código LER 17 02 03; Massa do elemento 1 kg; Volume 0.001667 m3
- demolição: ruo170405 Ferro e aço. (componente de resíduo); rendimento 50 kg; Código LER 17 04 05; Massa do elemento 1 kg; Volume 0.000476 m3
