# Abertura de agulheiro em muro de alvenaria de pedra

- Propriedade do ficheiro: CYPE Ingenieros S.A.
- Formato: FIEBDC-3/2016
- Programa: Gerador de preços para construção civil. CYPE Ingenieros, S.A.
- Data: 26/10/2024
- Âmbito geográfico: Angola
- Moeda: AOA
- Custos indirectos: 3 %
- IVA: 18 %

## D Demolições

### DE Estruturas

#### DEC Cantarias

**DEC042** Ud Abertura de agulheiro em muro de alvenaria de pedra.
Abertura de agulheiro em muro de alvenaria de pedra arenito, para apoio de elemento estrutural, de até 30x30x30 cm, realizado com meios manuais, sem afectar a estabilidade do muro, e carga manual para camião ou contentor.
Critérios considerados na determinação do preço da unidade de obra: O preço inclui o corte prévio do contorno da abertura.
Inclui: Marcação da abertura no paramento. Corte prévio do contorno da abertura. Demolição do elemento. Fragmentação do entulho em peças manejáveis. Remoção e acumulação de entulho. Limpeza dos restos da obra. Carga manual de entulho para camião ou contentor.
Critério de medição de projecto: Número de unidades previstas, segundo documentação gráfica de Projecto.
Critério de medição de obra: Medir-se-á o número de unidades realmente executadas segundo especificações de Projecto.

| Código | Un | Descrição | Rendimento | Preço | Importância |
|---|---|---|---|---|---|
| mo112 | h | Operário especializado construção. (mão de obra) | 0.659 | 606.46 | 399.657 |
| mo113 | h | Operário não qualificado construção. (mão de obra) | 0.659 | 596.7 | 393.225 |
| % | % | Custos directos complementares | 2 % | 792.882 | 15.858 |
|  |  | Custos directos |  |  | 808.740 |

Resíduos:
- demolição: ruo010413 Resíduos do corte e serragem de pedra não abrangidos em 01 04 07. (componente de resíduo); rendimento 64.8 kg; Código LER 01 04 13; Massa do elemento 1 kg; Volume 0.000667 m3
