# Remoção de enchimento no tardoz de abóbada

- Propriedade do ficheiro: CYPE Ingenieros S.A.
- Formato: FIEBDC-3/2016
- Programa: Gerador de preços para construção civil. CYPE Ingenieros, S.A.
- Data: 26/10/2024
- Âmbito geográfico: Angola
- Moeda: AOA
- Custos indirectos: 3 %
- IVA: 18 %

## D Demolições

### DE Estruturas

#### DEF Alvenarias

**DEF051** m³ Remoção de enchimento no tardoz de abóbada.
Remoção de enchimento no tardoz de abóbada, com meios manuais, e carga manual para camião ou contentor.
Inclui: Remoção do enchimento da abóbada. Fragmentação do entulho em peças manejáveis. Remoção e acumulação de entulho. Limpeza dos restos da obra. Carga manual de entulho para camião ou contentor.
Critério de medição de projecto: Volume medido segundo documentação gráfica de Projecto.
Critério de medição de obra: Será medido o volume realmente demolido segundo especificações de Projecto.

| Código | Un | Descrição | Rendimento | Preço | Importância |
|---|---|---|---|---|---|
| mo113 | h | Operário não qualificado construção. (mão de obra) | 2.927 | 596.7 | 1746.541 |
| % | % | Custos directos complementares | 2 % | 1746.541 | 34.931 |
|  |  | Custos directos |  |  | 1781.472 |

Resíduos:
- demolição: ruo170904 Mistura de resíduos de construção e demolição não abrangidos em 17 09 01, 17 09 02 e 17 09 03. (componente de resíduo); rendimento 1800 kg; Código LER 17 09 04; Massa do elemento 1 kg; Volume 0.000667 m3
