# Demolição de lintel, nervura "in situ" ou viga de betão armado

- Propriedade do ficheiro: CYPE Ingenieros S.A.
- Formato: FIEBDC-3/2016
- Programa: Gerador de preços para construção civil. CYPE Ingenieros, S.A.
- Data: 26/10/2024
- Âmbito geográfico: Angola
- Moeda: AOA
- Custos indirectos: 3 %
- IVA: 18 %

## D Demolições

### DE Estruturas

#### DEH Betão

**DEH050** m³ Demolição de lintel, nervura "in situ" ou viga de betão armado.
Demolição de lintel de betão armado, com meios manuais, martelo pneumático e equipamento de oxicorte, e carga manual para camião ou contentor.
Inclui: Demolição do elemento. Corte das armaduras. Fragmentação do entulho em peças manejáveis. Remoção e acumulação de entulho. Limpeza dos restos da obra. Carga manual de entulho para camião ou contentor.
Critério de medição de projecto: Volume medido segundo documentação gráfica de Projecto.
Critério de medição de obra: Será medido o volume realmente demolido segundo especificações de Projecto.

| Código | Un | Descrição | Rendimento | Preço | Importância |
|---|---|---|---|---|---|
| mq05mai030 | h | Martelo pneumático. (equipamento) | 6.376 | 1235.42 | 7877.038 |
| mq05pdm110 | h | Compressor portátil diesel média pressão 10 m³/min. (equipamento) | 3.188 | 2095.37 | 6680.040 |
| mq08sol010 | h | Equipamento de oxicorte, com acetileno como combustível e oxigénio como comburente. (equipamento) | 1.449 | 2231.63 | 3233.632 |
| mo019 | h | Oficial de 1ª soldador. (mão de obra) | 2.033 | 1069.43 | 2174.151 |
| mo112 | h | Operário especializado construção. (mão de obra) | 8.945 | 606.46 | 5424.785 |
| mo113 | h | Operário não qualificado construção. (mão de obra) | 7.319 | 596.7 | 4367.247 |
| % | % | Custos directos complementares | 2 % | 29756.893 | 595.138 |
|  |  | Custos directos |  |  | 30352.031 |

Resíduos:
- demolição: ruo170101 Betão (betões, argamassas e pré-fabricados). (componente de resíduo); rendimento 2300 kg; Código LER 17 01 01; Massa do elemento 1 kg; Volume 0.000667 m3
- demolição: ruo170203 Plástico. (componente de resíduo); rendimento 0.03 kg; Código LER 17 02 03; Massa do elemento 1 kg; Volume 0.001667 m3
- demolição: ruo170405 Ferro e aço. (componente de resíduo); rendimento 150 kg; Código LER 17 04 05; Massa do elemento 1 kg; Volume 0.000476 m3
