# Demolição de laje de betão armado, com meios manuais

- Propriedade do ficheiro: CYPE Ingenieros S.A.
- Formato: FIEBDC-3/2016
- Programa: Gerador de preços para construção civil. CYPE Ingenieros, S.A.
- Data: 26/10/2024
- Âmbito geográfico: Angola
- Moeda: AOA
- Custos indirectos: 3 %
- IVA: 18 %

## D Demolições

### DE Estruturas

#### DEH Betão

**DEH020** m² Demolição de laje de betão armado, com meios manuais.
Demolição de laje maciça de betão armado de até 20 cm de altura total, com meios manuais, martelo pneumático e equipamento de oxicorte, remoção prévia do pavimento e da sua base, e carga manual para camião ou contentor.
Critérios considerados na determinação do preço da unidade de obra: O preço não inclui a remoção do pavimento.
Inclui: Implantação da superfície da laje a demolir. Demolição do elemento. Corte das armaduras. Fragmentação do entulho em peças manejáveis. Remoção e acumulação de entulho. Limpeza dos restos da obra. Carga manual de entulho para camião ou contentor.
Critério de medição de projecto: Superfície medida segundo documentação gráfica de Projecto.
Critério de medição de obra: Medir-se-á a superfície realmente demolida segundo especificações de Projecto.

| Código | Un | Descrição | Rendimento | Preço | Importância |
|---|---|---|---|---|---|
| mq05mai030 | h | Martelo pneumático. (equipamento) | 1.043 | 1235.42 | 1288.543 |
| mq05pdm110 | h | Compressor portátil diesel média pressão 10 m³/min. (equipamento) | 0.522 | 2095.37 | 1093.783 |
| mq08sol010 | h | Equipamento de oxicorte, com acetileno como combustível e oxigénio como comburente. (equipamento) | 0.313 | 2231.63 | 698.500 |
| mo019 | h | Oficial de 1ª soldador. (mão de obra) | 0.439 | 1069.43 | 469.480 |
| mo112 | h | Operário especializado construção. (mão de obra) | 1.464 | 606.46 | 887.857 |
| mo113 | h | Operário não qualificado construção. (mão de obra) | 1.098 | 596.7 | 655.177 |
| % | % | Custos directos complementares | 2 % | 5093.340 | 101.867 |
|  |  | Custos directos |  |  | 5195.207 |

Resíduos:
- demolição: ruo170101 Betão (betões, argamassas e pré-fabricados). (componente de resíduo); rendimento 460 kg; Código LER 17 01 01; Massa do elemento 1 kg; Volume 0.000667 m3
- demolição: ruo170405 Ferro e aço. (componente de resíduo); rendimento 22 kg; Código LER 17 04 05; Massa do elemento 1 kg; Volume 0.000476 m3
