# Demolição de pilar de madeira

- Propriedade do ficheiro: CYPE Ingenieros S.A.
- Formato: FIEBDC-3/2016
- Programa: Gerador de preços para construção civil. CYPE Ingenieros, S.A.
- Data: 26/10/2024
- Âmbito geográfico: Angola
- Moeda: AOA
- Custos indirectos: 3 %
- IVA: 18 %

## D Demolições

### DE Estruturas

#### DEM Madeira

**DEM030** m Demolição de pilar de madeira.
Demolição de pilar de madeira até 1600 cm² de secção, com meios manuais e motosserra, e carga manual para camião ou contentor.
Inclui: Demolição do elemento. Fragmentação do entulho em peças manejáveis. Remoção e acumulação de entulho. Limpeza dos restos da obra. Carga manual de entulho para camião ou contentor.
Critério de medição de projecto: Comprimento medido segundo documentação gráfica de Projecto.
Critério de medição de obra: Será medido o comprimento realmente demolido segundo especificações de Projecto.

| Código | Un | Descrição | Rendimento | Preço | Importância |
|---|---|---|---|---|---|
| mq09sie010 | h | Motoserra a gasolina, de 50 cm de espada e 2 kW de potência. (equipamento) | 0.197 | 908.4 | 178.955 |
| mo112 | h | Operário especializado construção. (mão de obra) | 0.276 | 606.46 | 167.383 |
| mo113 | h | Operário não qualificado construção. (mão de obra) | 0.553 | 596.7 | 329.975 |
| % | % | Custos directos complementares | 2 % | 676.313 | 13.526 |
|  |  | Custos directos |  |  | 689.839 |

Resíduos:
- demolição: ruo170201 Madeira. (componente de resíduo); rendimento 76.4 kg; Código LER 17 02 01; Massa do elemento 1 kg; Volume 0.000909 m3
