# Demolição de revestimento de testa de laje

- Propriedade do ficheiro: CYPE Ingenieros S.A.
- Formato: FIEBDC-3/2016
- Programa: Gerador de preços para construção civil. CYPE Ingenieros, S.A.
- Data: 26/10/2024
- Âmbito geográfico: Angola
- Moeda: AOA
- Custos indirectos: 3 %
- IVA: 18 %

## D Demolições

### DH Remates

#### DHE Exteriores

**DHE050** m Demolição de revestimento de testa de laje.
Demolição de revestimento de testa de laje, de pedra artificial, com meios manuais, sem deteriorar os elementos construtivos contíguos, e carga manual para camião ou contentor.
Inclui: Demolição do elemento. Fragmentação do entulho em peças manejáveis. Remoção e acumulação de entulho. Limpeza dos restos da obra. Carga manual de entulho para camião ou contentor.
Critério de medição de projecto: Comprimento medido segundo documentação gráfica de Projecto.
Critério de medição de obra: Será medido o comprimento realmente demolido segundo especificações de Projecto.

| Código | Un | Descrição | Rendimento | Preço | Importância |
|---|---|---|---|---|---|
| mo020 | h | Oficial de 1ª construção. (mão de obra) | 0.266 | 1055.59 | 280.787 |
| mo113 | h | Operário não qualificado construção. (mão de obra) | 0.266 | 596.7 | 158.722 |
| % | % | Custos directos complementares | 2 % | 439.509 | 8.790 |
|  |  | Custos directos |  |  | 448.299 |

Resíduos:
- demolição: ruo170101 Betão (betões, argamassas e pré-fabricados). (componente de resíduo); rendimento 15.6 kg; Código LER 17 01 01; Massa do elemento 1 kg; Volume 0.000667 m3
