# Desmontagem de padieira de chapa de aço

- Propriedade do ficheiro: CYPE Ingenieros S.A.
- Formato: FIEBDC-3/2016
- Programa: Gerador de preços para construção civil. CYPE Ingenieros, S.A.
- Data: 17/04/2024
- Âmbito geográfico: Angola
- Moeda: AOA
- Custos indirectos: 3 %
- IVA: 18 %

## D Demolições

### DH Remates

#### DHE Exteriores

**DHE042** m Desmontagem de padieira de chapa de aço.
Desmontagem de padieira metálica formada por chapa de aço, com equipamento de oxicorte, sem deteriorar os elementos construtivos contíguos, e carga manual para camião ou contentor.
Inclui: Desmontagem do elemento. Remoção e armazenamento do material desmontado. Limpeza dos restos da obra. Carga manual do material desmontado e restos da obra para camião ou contentor.
Critério de medição de projecto: Comprimento medido segundo documentação gráfica de Projecto.
Critério de medição de obra: Será medido o comprimento realmente desmontado segundo especificações de Projecto.

| Código | Un | Descrição | Rendimento | Preço | Importância |
|---|---|---|---|---|---|
| mq08sol010 | h | Equipamento de oxicorte, com acetileno como combustível e oxigénio como comburente. (equipamento) | 0.133 | 2170.8 | 288.716 |
| mo019 | h | Oficial de 1ª soldador. (mão de obra) | 0.187 | 1042.42 | 194.933 |
| mo113 | h | Operário não qualificado construção. (mão de obra) | 0.732 | 581.64 | 425.760 |
| % | % | Custos directos complementares | 2 % | 909.409 | 18.188 |
|  |  | Custos directos |  |  | 927.597 |

Resíduos:
- demolição: ruo170405 Ferro e aço. (componente de resíduo); rendimento 3.13 kg; Código LER 17 04 05; Massa do elemento 1 kg; Volume 0.000476 m3
