# Desmontagem de bateria de condensadores

- Propriedade do ficheiro: CYPE Ingenieros S.A.
- Formato: FIEBDC-3/2016
- Programa: Gerador de preços para construção civil. CYPE Ingenieros, S.A.
- Data: 05/10/2024
- Âmbito geográfico: Angola
- Moeda: AOA
- Custos indirectos: 3 %
- IVA: 18 %

## D Demolições

### DI Instalações

#### DIE Eléctricas

**DIE110** Ud Desmontagem de bateria de condensadores.
Desmontagem de bateria de condensadores, de 50 kVAr de potência reactiva máxima, montada superficialmente, com meios manuais, com recuperação de material para localização posterior em outro local, e carga manual para camião ou contentor.
Critérios considerados na determinação do preço da unidade de obra: O preço inclui o desmontagem dos acessórios e da base metálica de apoio.
Inclui: Desmontagem do elemento. Classificação e etiquetagem. Armazenamento dos materiais a reutilizar. Carga manual do material a reutilizar para camião. Remoção e acumulação dos restos de obra. Limpeza dos restos da obra. Carga manual dos restos de obra para camião ou contentor.
Critério de medição de projecto: Número de unidades previstas, segundo documentação gráfica de Projecto.
Critério de medição de obra: Será medido o número de unidades realmente desmontadas segundo especificações de Projecto.

| Código | Un | Descrição | Rendimento | Preço | Importância |
|---|---|---|---|---|---|
| mo003 | h | Oficial de 1ª electricista. (mão de obra) | 1.603 | 1084.69 | 1738.758 |
| mo102 | h | Ajudante de electricista. (mão de obra) | 1.442 | 619.46 | 893.261 |
| % | % | Custos directos complementares | 2 % | 2632.019 | 52.640 |
|  |  | Custos directos |  |  | 2684.659 |
