# Desmontagem de bateria de contadores de água

- Propriedade do ficheiro: CYPE Ingenieros S.A.
- Formato: FIEBDC-3/2016
- Programa: Gerador de preços para construção civil. CYPE Ingenieros, S.A.
- Data: 17/04/2024
- Âmbito geográfico: Angola
- Moeda: AOA
- Custos indirectos: 3 %
- IVA: 18 %

## D Demolições

### DI Instalações

#### DIF Abastecimento de água

**DIF031** Ud Desmontagem de bateria de contadores de água.
Desmontagem de bateria metálica, para centralização de 6 contadores de água, com meios manuais, e carga manual para camião ou contentor.
Critérios considerados na determinação do preço da unidade de obra: O preço inclui o desmontagem dos acessórios.
Inclui: Desmontagem do elemento. Obturação das tubagens ligadas ao elemento. Remoção e armazenamento do material desmontado. Limpeza dos restos da obra. Carga manual do material desmontado e restos da obra para camião ou contentor.
Critério de medição de projecto: Número de unidades previstas, segundo documentação gráfica de Projecto.
Critério de medição de obra: Será medido o número de unidades realmente desmontadas segundo especificações de Projecto.

| Código | Un | Descrição | Rendimento | Preço | Importância |
|---|---|---|---|---|---|
| mo113 | h | Operário não qualificado construção. (mão de obra) | 1.603 | 581.64 | 932.369 |
| mo008 | h | Oficial de 1ª canalizador. (mão de obra) | 0.593 | 1057.3 | 626.979 |
| % | % | Custos directos complementares | 2 % | 1559.348 | 31.187 |
|  |  | Custos directos |  |  | 1590.535 |

Resíduos:
- demolição: ruo170405 Ferro e aço. (componente de resíduo); rendimento 6.9 kg; Código LER 17 04 05; Massa do elemento 1 kg; Volume 0.000476 m3
