# Demolição de sumidouro

- Propriedade do ficheiro: CYPE Ingenieros S.A.
- Formato: FIEBDC-3/2016
- Programa: Gerador de preços para construção civil. CYPE Ingenieros, S.A.
- Data: 26/10/2024
- Âmbito geográfico: Angola
- Moeda: AOA
- Custos indirectos: 3 %
- IVA: 18 %

## D Demolições

### DI Instalações

#### DIS Drenagens e ventilação

**DIS012** Ud Demolição de sumidouro.
Demolição de sumidouro pré-fabricado de betão, com martelo pneumático, sem deteriorar os colectores que possam conectar-se com ele e acondicionamento dos seus extremos, e carga manual para camião ou contentor.
Critérios considerados na determinação do preço da unidade de obra: O preço inclui a demolição da base de apoio.
Inclui: Demolição do elemento. Fragmentação do entulho em peças manejáveis. Remoção e acumulação de entulho. Limpeza dos restos da obra. Carga manual de entulho para camião ou contentor.
Critério de medição de projecto: Número de unidades previstas, segundo documentação gráfica de Projecto.
Critério de medição de obra: Será medido o número de unidades realmente demolidas segundo especificações de Projecto.

| Código | Un | Descrição | Rendimento | Preço | Importância |
|---|---|---|---|---|---|
| mq05mai030 | h | Martelo pneumático. (equipamento) | 0.417 | 1235.42 | 515.170 |
| mq05pdm110 | h | Compressor portátil diesel média pressão 10 m³/min. (equipamento) | 0.209 | 2095.37 | 437.932 |
| mo112 | h | Operário especializado construção. (mão de obra) | 0.577 | 606.46 | 349.927 |
| mo113 | h | Operário não qualificado construção. (mão de obra) | 0.288 | 596.7 | 171.850 |
| % | % | Custos directos complementares | 2 % | 1474.879 | 29.498 |
|  |  | Custos directos |  |  | 1504.377 |

Resíduos:
- demolição: ruo170101 Betão (betões, argamassas e pré-fabricados). (componente de resíduo); rendimento 110.4 kg; Código LER 17 01 01; Massa do elemento 1 kg; Volume 0.000667 m3
- demolição: ruo170405 Ferro e aço. (componente de resíduo); rendimento 12.5 kg; Código LER 17 04 05; Massa do elemento 1 kg; Volume 0.000476 m3
- demolição: ruo010408 Gravilhas e fragmentos de rocha não abrangidos 01 04 07. (componente de resíduo); rendimento 529 kg; Código LER 01 04 08; Massa do elemento 1 kg; Volume 0.000667 m3
