# Desmontagem de folha de porta interior

- Propriedade do ficheiro: CYPE Ingenieros S.A.
- Formato: FIEBDC-3/2016
- Programa: Gerador de preços para construção civil. CYPE Ingenieros, S.A.
- Data: 17/04/2024
- Âmbito geográfico: Angola
- Moeda: AOA
- Custos indirectos: 3 %
- IVA: 18 %

## D Demolições

### DL Vãos

#### DLP Portas

**DLP220** Ud Desmontagem de folha de porta interior.
Desmontagem de folha de porta interior de caixilharia metálica, com meios manuais e recuperação, armazenamento e montagem do material no mesmo local, e carga manual para camião ou contentor.
Critérios considerados na determinação do preço da unidade de obra: O preço inclui o desmontagem dos rebaixes, das guarnições e dos ferragens.
Inclui: Desmontagem do elemento. Classificação e etiquetagem. Armazenamento dos materiais a reutilizar. Reposição do elemento. Remoção e acumulação dos restos de obra. Limpeza dos restos da obra. Carga manual dos restos de obra para camião ou contentor.
Critério de medição de projecto: Número de unidades previstas, segundo documentação gráfica de Projecto.
Critério de medição de obra: Será medido o número de unidades realmente desmontadas e repostas segundo especificações de Projecto.

| Código | Un | Descrição | Rendimento | Preço | Importância |
|---|---|---|---|---|---|
| mo059 | h | Ajudante de serralheiro. (mão de obra) | 0.689 | 606.12 | 417.617 |
| % | % | Custos directos complementares | 2 % | 417.617 | 8.352 |
|  |  | Custos directos |  |  | 425.969 |

Resíduos:
- demolição: ruo170405 Ferro e aço. (componente de resíduo); rendimento 0.25 kg; Código LER 17 04 05; Massa do elemento 1 kg; Volume 0.000476 m3
