# Desmontagem de vidro duplo

- Propriedade do ficheiro: CYPE Ingenieros S.A.
- Formato: FIEBDC-3/2016
- Programa: Gerador de preços para construção civil. CYPE Ingenieros, S.A.
- Data: 17/04/2024
- Âmbito geográfico: Angola
- Moeda: AOA
- Custos indirectos: 3 %
- IVA: 18 %

## D Demolições

### DL Vãos

#### DLV Vidros

**DLV010** m² Desmontagem de vidro duplo.
Desmontagem com meios manuais de vidro duplo de 5+CA+12 mm fixado na caixilharia, sem deteriorar a caixilharia na qual se encontra, e carga manual para camião ou contentor.
Critérios considerados na determinação do preço da unidade de obra: O preço inclui a eliminação prévia dos calços e do material de vedação.
Inclui: Desmontagem do elemento. Remoção e armazenamento do material desmontado. Limpeza dos restos da obra. Carga manual do material desmontado e restos da obra para camião ou contentor.
Critério de medição de projecto: Superfície medida segundo documentação gráfica de Projecto.
Critério de medição de obra: Será medida a superfície realmente desmontada segundo especificações de Projecto.

| Código | Un | Descrição | Rendimento | Preço | Importância |
|---|---|---|---|---|---|
| mo110 | h | Ajudante de vidraceiro. (mão de obra) | 0.249 | 643.25 | 160.169 |
| % | % | Custos directos complementares | 2 % | 160.169 | 3.203 |
|  |  | Custos directos |  |  | 163.372 |

Resíduos:
- demolição: ruo170202 Vidro. (componente de resíduo); rendimento 42.5 kg; Código LER 17 02 02; Massa do elemento 1 kg; Volume 0.001 m3
