# Demolição completa de cobertura plana acessível, ventilada

- Propriedade do ficheiro: CYPE Ingenieros S.A.
- Formato: FIEBDC-3/2016
- Programa: Gerador de preços para construção civil. CYPE Ingenieros, S.A.
- Data: 26/10/2024
- Âmbito geográfico: Angola
- Moeda: AOA
- Custos indirectos: 3 %
- IVA: 18 %

## D Demolições

### DQ Coberturas

#### DQA Planas

**DQA020** m² Demolição completa de cobertura plana acessível, ventilada.
Demolição completa de cobertura plana acessível, ventilada, com pavimento flutuante de lajeta filtrante; com martelo pneumático, sem afectar a estabilidade dos elementos constructivos contiguos, e carga manual para camião ou contentor.
Critérios considerados na determinação do preço da unidade de obra: O preço inclui a demolição de todas as camadas que compõem a cobertura, incluindo a camada de formação de pendentes e a demolição dos sumidouros.
Inclui: Demolição do elemento. Fragmentação do entulho em peças manejáveis. Remoção e acumulação de entulho. Limpeza dos restos da obra. Carga manual de entulho para camião ou contentor.
Critério de medição de projecto: Superfície medida segundo documentação gráfica de Projecto.
Critério de medição de obra: Medir-se-á a superfície realmente demolida segundo especificações de Projecto.

| Código | Un | Descrição | Rendimento | Preço | Importância |
|---|---|---|---|---|---|
| mo112 | h | Operário especializado construção. (mão de obra) | 0.161 | 606.46 | 97.640 |
| mo113 | h | Operário não qualificado construção. (mão de obra) | 1.386 | 596.7 | 827.026 |
| % | % | Custos directos complementares | 2 % | 924.666 | 18.493 |
|  |  | Custos directos |  |  | 943.159 |

Resíduos:
- demolição: ruo170101 Betão (betões, argamassas e pré-fabricados). (componente de resíduo); rendimento 133 kg; Código LER 17 01 01; Massa do elemento 1 kg; Volume 0.000667 m3
- demolição: ruo170102 Tijolos. (componente de resíduo); rendimento 107.777 kg; Código LER 17 01 02; Massa do elemento 1 kg; Volume 0.0008 m3
- demolição: ruo170302 Misturas betuminosas não abrangidas em 17 03 01. (componente de resíduo); rendimento 4.3 kg; Código LER 17 03 02; Massa do elemento 1 kg; Volume 0.001 m3
- demolição: ruo170604 Materiais de isolamento não abrangidos em 17 06 01 e 17 06 03. (componente de resíduo); rendimento 3.6 kg; Código LER 17 06 04; Massa do elemento 1 kg; Volume 0.001667 m3
- demolição: ruo170904 Mistura de resíduos de construção e demolição não abrangidos em 17 09 01, 17 09 02 e 17 09 03. (componente de resíduo); rendimento 0.35 kg; Código LER 17 09 04; Massa do elemento 1 kg; Volume 0.000667 m3
