# Remoção de camada de impermeabilização em cobertura

- Propriedade do ficheiro: CYPE Ingenieros S.A.
- Formato: FIEBDC-3/2016
- Programa: Gerador de preços para construção civil. CYPE Ingenieros, S.A.
- Data: 26/10/2024
- Âmbito geográfico: Angola
- Moeda: AOA
- Custos indirectos: 3 %
- IVA: 18 %

## D Demolições

### DQ Coberturas

#### DQN Isolamentos e impermeabilizações

**DQN010** m² Remoção de camada de impermeabilização em cobertura.
Remoção de camada de impermeabilização em cobertura inclinada, com meios manuais, e carga manual para camião ou contentor.
Inclui: Remoção do elemento. Armazenamento do material removido. Limpeza dos restos da obra. Carga manual do material removido e restos da obra para camião ou contentor.
Critério de medição de projecto: Superfície medida segundo documentação gráfica de Projecto.
Critério de medição de obra: Será medida a superfície realmente desmontada segundo especificações de Projecto.

| Código | Un | Descrição | Rendimento | Preço | Importância |
|---|---|---|---|---|---|
| mo113 | h | Operário não qualificado construção. (mão de obra) | 0.213 | 596.7 | 127.097 |
| % | % | Custos directos complementares | 2 % | 127.097 | 2.542 |
|  |  | Custos directos |  |  | 129.639 |

Resíduos:
- demolição: ruo170302 Misturas betuminosas não abrangidas em 17 03 01. (componente de resíduo); rendimento 4 kg; Código LER 17 03 02; Massa do elemento 1 kg; Volume 0.001 m3
