# Demolição de estrutura metálica leve autoportante de cobertura inclinada

- Propriedade do ficheiro: CYPE Ingenieros S.A.
- Formato: FIEBDC-3/2016
- Programa: Gerador de preços para construção civil. CYPE Ingenieros, S.A.
- Data: 26/10/2024
- Âmbito geográfico: Angola
- Moeda: AOA
- Custos indirectos: 3 %
- IVA: 18 %

## D Demolições

### DQ Coberturas

#### DQT Inclinadas

**DQT010** m² Demolição de estrutura metálica leve autoportante de cobertura inclinada.
Demolição de estrutura metálica leve autoportante de cobertura inclinada de quatro águas, com equipamento de oxicorte, sem afectar a estabilidade dos elementos construtivos sobre os quais se apoia, e carga manual para camião ou contentor.
Inclui: Demolição do elemento. Fragmentação do entulho em peças manejáveis. Remoção e acumulação de entulho. Limpeza dos restos da obra. Carga manual de entulho para camião ou contentor.
Critério de medição de projecto: Superfície medida segundo documentação gráfica de Projecto.
Critério de medição de obra: Medir-se-á a superfície realmente demolida segundo especificações de Projecto.

| Código | Un | Descrição | Rendimento | Preço | Importância |
|---|---|---|---|---|---|
| mq08sol010 | h | Equipamento de oxicorte, com acetileno como combustível e oxigénio como comburente. (equipamento) | 0.287 | 2231.63 | 640.478 |
| mo019 | h | Oficial de 1ª soldador. (mão de obra) | 0.4 | 1069.43 | 427.772 |
| mo113 | h | Operário não qualificado construção. (mão de obra) | 1.998 | 596.7 | 1192.207 |
| % | % | Custos directos complementares | 2 % | 2260.457 | 45.209 |
|  |  | Custos directos |  |  | 2305.666 |

Resíduos:
- demolição: ruo080111 Resíduos de tintas e vernizes contendo solventes orgânicos ou outras substâncias perigosas. (componente de resíduo); rendimento 0.179 kg; Código LER 08 01 11; Massa do elemento 1 kg; Volume 0.001111 m3
- demolição: ruo170405 Ferro e aço. (componente de resíduo); rendimento 18.75 kg; Código LER 17 04 05; Massa do elemento 1 kg; Volume 0.000476 m3
