# Demolição de degrau

- Propriedade do ficheiro: CYPE Ingenieros S.A.
- Formato: FIEBDC-3/2016
- Programa: Gerador de preços para construção civil. CYPE Ingenieros, S.A.
- Data: 26/10/2024
- Âmbito geográfico: Angola
- Moeda: AOA
- Custos indirectos: 3 %
- IVA: 18 %

## D Demolições

### DR Revestimentos

#### DRE Escadas

**DRE010** m Demolição de degrau.
Demolição de degraus de betão e do seu revestimento de marmorite, com martelo pneumático, sem deteriorar da superfície da laje de escada, que ficará a descoberto, e carga manual para camião ou contentor.
Inclui: Demolição dos degraus e do seu revestimento. Fragmentação do entulho em peças manejáveis. Remoção e acumulação de entulho. Limpeza dos restos da obra. Carga manual de entulho para camião ou contentor.
Critério de medição de projecto: Comprimento medido segundo documentação gráfica de Projecto.
Critério de medição de obra: Será medido o comprimento realmente demolido segundo especificações de Projecto.

| Código | Un | Descrição | Rendimento | Preço | Importância |
|---|---|---|---|---|---|
| mq05mai030 | h | Martelo pneumático. (equipamento) | 0.117 | 1235.42 | 144.544 |
| mq05pdm110 | h | Compressor portátil diesel média pressão 10 m³/min. (equipamento) | 0.117 | 2095.37 | 245.158 |
| mo112 | h | Operário especializado construção. (mão de obra) | 0.652 | 606.46 | 395.412 |
| % | % | Custos directos complementares | 2 % | 785.114 | 15.702 |
|  |  | Custos directos |  |  | 800.816 |

Resíduos:
- demolição: ruo170101 Betão (betões, argamassas e pré-fabricados). (componente de resíduo); rendimento 88.49 kg; Código LER 17 01 01; Massa do elemento 1 kg; Volume 0.000667 m3
