# Desmontagem de poste de iluminação

- Propriedade do ficheiro: CYPE Ingenieros S.A.
- Formato: FIEBDC-3/2016
- Programa: Gerador de preços para construção civil. CYPE Ingenieros, S.A.
- Data: 17/04/2024
- Âmbito geográfico: Angola
- Moeda: AOA
- Custos indirectos: 3 %
- IVA: 18 %

## D Demolições

### DU Infra-estruturas no logradouro

#### DUI Iluminacão exterior

**DUI030** Ud Desmontagem de poste de iluminação.
Desmontagem de poste de iluminação com coluna de alumínio, de até 4 m de altura, e carga manual para camião ou contentor.
Critérios considerados na determinação do preço da unidade de obra: O preço inclui o desmontagem dos acessórios e dos elementos de fixação, mas não inclui a demolição da fundação.
Inclui: Desmontagem do elemento. Fragmentação do material desmontado em peças manejáveis. Remoção e armazenamento do material desmontado. Limpeza dos restos da obra. Carga manual do material desmontado e restos da obra para camião ou contentor.
Critério de medição de projecto: Número de unidades previstas, segundo documentação gráfica de Projecto.
Critério de medição de obra: Será medido o número de unidades realmente desmontadas segundo especificações de Projecto.

| Código | Un | Descrição | Rendimento | Preço | Importância |
|---|---|---|---|---|---|
| mq04cag010a | h | Camião com grua de carga máxima 6 t. (equipamento) | 0.464 | 14565.29 | 6758.295 |
| mo003 | h | Oficial de 1ª electricista. (mão de obra) | 0.16 | 1057.3 | 169.168 |
| mo102 | h | Ajudante de electricista. (mão de obra) | 0.16 | 603.82 | 96.611 |
| mo112 | h | Operário especializado construção. (mão de obra) | 0.426 | 591.15 | 251.830 |
| mo113 | h | Operário não qualificado construção. (mão de obra) | 0.107 | 581.64 | 62.235 |
| % | % | Custos directos complementares | 2 % | 7338.139 | 146.763 |
|  |  | Custos directos |  |  | 7484.902 |

Resíduos:
- demolição: ruo170203 Plástico. (componente de resíduo); rendimento 0.7 kg; Código LER 17 02 03; Massa do elemento 1 kg; Volume 0.001667 m3
- demolição: ruo170402 Alumínio. (componente de resíduo); rendimento 17.144 kg; Código LER 17 04 02; Massa do elemento 1 kg; Volume 0.000667 m3
- demolição: ruo170407 Mistura de metais. (componente de resíduo); rendimento 2.8 kg; Código LER 17 04 07; Massa do elemento 1 kg; Volume 0.000667 m3
