# Demolição de muro de alvenaria em vedação de terreno

- Propriedade do ficheiro: CYPE Ingenieros S.A.
- Formato: FIEBDC-3/2016
- Programa: Gerador de preços para construção civil. CYPE Ingenieros, S.A.
- Data: 17/04/2024
- Âmbito geográfico: Angola
- Moeda: AOA
- Custos indirectos: 3 %
- IVA: 18 %

## D Demolições

### DU Infra-estruturas no logradouro

#### DUV Vedações

**DUV020** m³ Demolição de muro de alvenaria em vedação de terreno.
Demolição de muro de alvenaria de bloco de betão furado, em vedação de terreno, com martelo pneumático, e carga manual de entulho para camião ou contentor.
Critérios considerados na determinação do preço da unidade de obra: O preço não inclui a demolição da fundação.
Inclui: Demolição do elemento. Fragmentação do entulho em peças manejáveis. Remoção e acumulação de entulho. Limpeza dos restos da obra. Carga manual de entulho para camião ou contentor.
Critério de medição de projecto: Volume medido segundo documentação gráfica de Projecto.
Critério de medição de obra: Será medido o volume realmente demolido segundo especificações de Projecto.

| Código | Un | Descrição | Rendimento | Preço | Importância |
|---|---|---|---|---|---|
| mq05mai030 | h | Martelo pneumático. (equipamento) | 0.753 | 1201.74 | 904.910 |
| mq05pdm110 | h | Compressor portátil diesel média pressão 10 m³/min. (equipamento) | 0.377 | 2038.25 | 768.420 |
| mo112 | h | Operário especializado construção. (mão de obra) | 1.058 | 591.15 | 625.437 |
| mo113 | h | Operário não qualificado construção. (mão de obra) | 1.058 | 581.64 | 615.375 |
| % | % | Custos directos complementares | 2 % | 2914.142 | 58.283 |
|  |  | Custos directos |  |  | 2972.425 |

Resíduos:
- demolição: ruo170101 Betão (betões, argamassas e pré-fabricados). (componente de resíduo); rendimento 463.404 kg; Código LER 17 01 01; Massa do elemento 1 kg; Volume 0.000667 m3
