# Remoção de grelha electrossoldada em vedação de terreno

- Propriedade do ficheiro: CYPE Ingenieros S.A.
- Formato: FIEBDC-3/2016
- Programa: Gerador de preços para construção civil. CYPE Ingenieros, S.A.
- Data: 17/04/2024
- Âmbito geográfico: Angola
- Moeda: AOA
- Custos indirectos: 3 %
- IVA: 18 %

## D Demolições

### DU Infra-estruturas no logradouro

#### DUV Vedações

**DUV060** m Remoção de grelha electrossoldada em vedação de terreno.
Remoção de grelha electrossoldada em vedação de terreno, com uma altura menor de 2 m, com meios manuais e equipamento de oxicorte, e carga manual para camião ou contentor.
Critérios considerados na determinação do preço da unidade de obra: O preço inclui o desmontagem dos acessórios e dos elementos de fixação, mas não inclui a demolição da fundação.
Inclui: Remoção do elemento. Fragmentação do entulho em peças manejáveis. Remoção e acumulação de entulho. Limpeza dos restos da obra. Carga manual do material removido e restos da obra para camião ou contentor.
Critério de medição de projecto: Comprimento medido segundo documentação gráfica de Projecto.
Critério de medição de obra: Será medido o comprimento realmente desmontado segundo especificações de Projecto.

| Código | Un | Descrição | Rendimento | Preço | Importância |
|---|---|---|---|---|---|
| mq08sol010 | h | Equipamento de oxicorte, com acetileno como combustível e oxigénio como comburente. (equipamento) | 0.116 | 2170.8 | 251.813 |
| mo019 | h | Oficial de 1ª soldador. (mão de obra) | 0.163 | 1042.42 | 169.914 |
| mo112 | h | Operário especializado construção. (mão de obra) | 0.244 | 591.15 | 144.241 |
| mo113 | h | Operário não qualificado construção. (mão de obra) | 0.488 | 581.64 | 283.840 |
| % | % | Custos directos complementares | 2 % | 849.808 | 16.996 |
|  |  | Custos directos |  |  | 866.804 |

Resíduos:
- demolição: ruo170405 Ferro e aço. (componente de resíduo); rendimento 27.5 kg; Código LER 17 04 05; Massa do elemento 1 kg; Volume 0.000476 m3
