# Painel sandwich para laje, sobre estrutura de aço

- Propriedade do ficheiro: CYPE Ingenieros S.A.
- Formato: FIEBDC-3/2016
- Programa: Gerador de preços para construção civil. CYPE Ingenieros, S.A.
- Data: 26/10/2024
- Âmbito geográfico: Angola
- Moeda: AOA
- Custos indirectos: 3 %
- IVA: 18 %

## E Estruturas

### EA Metálicas

#### EAN Painéis estruturais

**EAN010** m² Painel sandwich para laje, sobre estrutura de aço.
Painel sandwich com encaixe macho-fêmea nas quatro faces, composto de: face exterior de placa de gesso reforçado com fibras, de 12 mm de espessura, núcleo isolante de espuma de poliestireno extrudido de 40 mm de espessura e face interior de placa de gesso reforçado com fibras, de 12 mm de espessura, de 2400x550 mm, transmissão térmica 0,774 W/(m²°C), Euroclasse B-s1, d0 de reacção ao fogo, segundo NP EN 13501-1, fixado com parafusos autoperfurantes de cabeça escareada, de aço com carbono, sobre estrutura de aço de perfis com abas de até 6 mm de espessura, com um vão entre apoios de 40 cm, para laje.
Critérios considerados na determinação do preço da unidade de obra: O preço não inclui o pavimento.
Inclui: Marcação e corte dos painéis. Colocação e fixação do painel sandwich.
Critério de medição de projecto: Superfície medida segundo documentação gráfica de Projecto.
Critério de medição de obra: Medir-se-á a superfície realmente executada segundo especificações de Projecto.

| Código | Un | Descrição | Rendimento | Preço | Importância |
|---|---|---|---|---|---|
| mt13pst040hh | m² | Painel sandwich com encaixe macho-fêmea nas quatro faces, composto de: face exterior de placa de gesso reforçado com fibras, de 12 mm de espessura, núcleo isolante de espuma de poliestireno extrudido de 40 mm de espessura e face interior de placa de gesso reforçado com fibras, de 12 mm de espessura, de 2400x550 mm, transmissão térmica 0,774 W/(m²°C), Euroclasse B-s1, d0 de reacção ao fogo, segundo NP EN 13501-1. (material) | 1.05 | 59631.42 | 62612.991 |
| mt13pst130d | Ud | Parafuso autoperfurante de cabeça escareada, de aço com carbono, de 6,3 mm de diâmetro e 100 mm de comprimento. (material) | 16 | 494.93 | 7918.880 |
| mo054 | h | Oficial de 1ª montador de isolamentos. (mão de obra) | 0.323 | 1084.69 | 350.355 |
| mo101 | h | Ajudante de montador de isolamentos. (mão de obra) | 0.323 | 620.64 | 200.467 |
| % | % | Custos directos complementares | 2 % | 71082.693 | 1421.654 |
|  |  | Custos directos |  |  | 72504.347 |

Resíduos:
- colocação: mt13pst040hh; factor de resíduo 0.0209579
- colocação: mt13pst130d Parafuso autoperfurante de cabeça escareada, de aço com carbono, de 6,3 mm de diâmetro e 100 mm de comprimento; factor de resíduo 0.0039267

## Recursos

**mt13pst040hh** m² Painel sandwich com encaixe macho-fêmea nas quatro faces
Dados técnicos: Custo energético 1.769 MJ; Emissão de CO2 30.058 kg; Código LER 17 08 02; Massa do elemento 30.03 kg; Volume 0.03003 m3
Resíduos:
- embalagem: re170203 Plástico. (componente de resíduo); rendimento 0.006 kg; Código LER 17 02 03; Massa do elemento 1 kg; Volume 0.001667 m3

**mt13pst130d** Ud Parafuso autoperfurante de cabeça escareada, de aço com carbono, de 6,3 mm de diâmetro e 100 mm de comprimento
Dados técnicos: Custo energético 0.211 MJ; Emissão de CO2 0.012 kg; Código LER 17 04 05; Massa do elemento 0.0191 kg; Volume 0.000009 m3
Resíduos:
- embalagem: re150101 Embalagens de papel e cartão. (componente de resíduo); rendimento 0.001 kg; Código LER 15 01 01; Massa do elemento 1 kg; Volume 0.001333 m3
