# Aço laminado a quente para reforço estrutural

- Propriedade do ficheiro: CYPE Ingenieros S.A.
- Formato: FIEBDC-3/2016
- Programa: Gerador de preços para construção civil. CYPE Ingenieros, S.A.
- Data: 17/04/2024
- Âmbito geográfico: Angola
- Moeda: AOA
- Custos indirectos: 3 %
- IVA: 18 %

## E Estruturas

### EA Metálicas

#### EAZ Reforços

**EAZ010** kg Aço laminado a quente para reforço estrutural.
Aço laminado EN 10025 S235JR, em peça simples de perfis laminados a quente das séries IPN, IPE, HEB, HEA, HEM e UPN, acabamento galvanizado a quente, moldando elementos de ancoragem, trabalhado em oficina e fixado mecanicamente com parafusos de aço normalizados segundo EN ISO 898-1, para reforço estrutural colocado a uma altura de mais de 3 m.
Critérios considerados na determinação do preço da unidade de obra: O preço inclui os parafusos, os cortes, os desperdícios, as peças especiais, os casquilhos e os elementos auxiliares de montagem.
Inclui: Limpeza e preparação do plano de apoio. Marcação dos eixos. Colocação e fixação provisória do elemento. Nivelação e aprume. Execução dos furos. Execução das ligações aparafusadas.
Critério de medição de projecto: Peso nominal medido segundo documentação gráfica de Projecto.
Critério de medição de obra: Determinar-se-á, a partir do peso obtido em balança oficial das unidades chegadas à obra, o peso das unidades realmente executadas segundo especificações de Projecto.

| Código | Un | Descrição | Rendimento | Preço | Importância |
|---|---|---|---|---|---|
| mt07ala240bf | kg | Aço laminado EN 10025 S235JR, em peça simples de perfis laminados a quente das séries IPN, IPE, HEB, HEA, HEM e UPN, acabamento galvanizado a quente, moldando elementos de ancoragem, trabalhado em oficina, para fixar em obra mecanicamente com parafusos de aço normalizados segundo EN ISO 898-1, de aplicação em reforços estruturais. (material) | 1 | 679.73 | 679.730 |
| mo047 | h | Oficial de 1ª montador de estruturas metálicas. (mão de obra) | 0.02 | 1070.79 | 21.416 |
| mo094 | h | Ajudante de montador de estruturas metálicas. (mão de obra) | 0.02 | 629.14 | 12.583 |
| % | % | Custos directos complementares | 2 % | 713.729 | 14.275 |
|  |  | Custos directos |  |  | 728.004 |

Resíduos:
- colocação: mt07ala240bf; factor de resíduo 0.0045

## Recursos

**mt07ala240bf** kg Aço laminado EN 10025 S235JR
Dados técnicos: Custo energético 9.830 MJ; Emissão de CO2 0.510 kg; Código LER 17 04 05; Massa do elemento 1 kg; Volume 0.000476 m3
