# Muro de alvenaria de pedra

- Propriedade do ficheiro: CYPE Ingenieros S.A.
- Formato: FIEBDC-3/2016
- Programa: Gerador de preços para construção civil. CYPE Ingenieros, S.A.
- Data: 26/10/2024
- Âmbito geográfico: Angola
- Moeda: AOA
- Custos indirectos: 3 %
- IVA: 18 %

## E Estruturas

### EC Cantarias

#### ECM Muros

**ECM010** m³ Muro de alvenaria de pedra.
Muro de carga de alvenaria ordinária a uma face à vista, com peças irregular em bruto, de pedra arenito, com as suas faces por trabalhar, assentes em seco, em muros de espessura variável, até 50 cm.
Inclui: Implantação do muro. Colocação e aprumo de prumos de referência. Colocação de fios entre prumos. Limpeza e humidificação do leito da primeira fiada. Colocação das pedras toscas e apoio das mesmas com rípios. Cálculo a olho com régua e ajuste com fio de prumo, rectificando a sua posição com pancadas. Colocação de perpianhos de trecho em trecho e nivelamento do muro. Limpeza do paramento.
Critério de medição de projecto: Volume medido segundo documentação gráfica de Projecto, descontando todas as aberturas, seja qual for a sua superfície, sem considerar a execução de padieiras, ombreiras, remates inferiores, capeamentos nem cornijas.
Critério de medição de obra: Medir-se-á o volume realmente executado segundo especificações de Projecto, descontando todas as aberturas, seja qual for a sua superfície, já que não se inclui a execução de padieiras, ombreiras, remates inferiores, capeamentos nem cornijas.

| Código | Un | Descrição | Rendimento | Preço | Importância |
|---|---|---|---|---|---|
| mt06maa010a | m³ | Pedra arenito ordinária para alvenaria, formada por elementos de várias dimensões não trabalhados, regularizados apenas com martelo. (material) | 1.3 | 7164.61 | 9313.993 |
| mo022 | h | Oficial de 1ª colocador de pedra natural. (mão de obra) | 5.655 | 1055.59 | 5969.361 |
| mo060 | h | Ajudante de colocador de pedra natural. (mão de obra) | 5.655 | 620.64 | 3509.719 |
| % | % | Custos directos complementares | 2 % | 18793.073 | 375.861 |
|  |  | Custos directos |  |  | 19168.934 |

Resíduos:
- colocação: mt06maa010a; factor de resíduo 0.0150358

## Recursos

**mt06maa010a** m³ Pedra arenito ordinária para alvenaria
Dados técnicos: Custo energético 4992.000 MJ; Emissão de CO2 216.000 kg; Código LER 01 04 13; Massa do elemento 2400 kg; Volume 1.6 m3
