# Coluna de pedra natural

- Propriedade do ficheiro: CYPE Ingenieros S.A.
- Formato: FIEBDC-3/2016
- Programa: Gerador de preços para construção civil. CYPE Ingenieros, S.A.
- Data: 26/10/2024
- Âmbito geográfico: Angola
- Moeda: AOA
- Custos indirectos: 3 %
- IVA: 18 %

## E Estruturas

### EC Cantarias

#### ECP Colunas

**ECP010** Ud Coluna de pedra natural.
Coluna de granito Rosa Porrinho, com fuste de secção circular de 30 cm de diâmetro, 200 cm de altura e acabamento serrado. Colocação em obra: através do seu apoio sobre a superfície suporte.
Inclui: Marcação dos eixos e perímetro da coluna. Colocação da coluna. Aprume e nivelação do conjunto. Enchimento das juntas.
Critério de medição de projecto: Número de unidades previstas, segundo documentação gráfica de Projecto.
Critério de medição de obra: Medir-se-á o número de unidades realmente executadas segundo especificações de Projecto.

| Código | Un | Descrição | Rendimento | Preço | Importância |
|---|---|---|---|---|---|
| mt06cpn010bad | Ud | Coluna de granito Rosa Porrinho, com fuste de secção circular de 30 cm de diâmetro, 200 cm de altura e acabamento serrado. (material) | 1 | 110858.88 | 110858.880 |
| mq07gte010c | h | Autogrua de braço telescópico com uma capacidade de elevação de 30 t e 27 m de altura máxima de trabalho. (equipamento) | 1.159 | 20287.5 | 23513.213 |
| mo022 | h | Oficial de 1ª colocador de pedra natural. (mão de obra) | 4.039 | 1055.59 | 4263.528 |
| mo060 | h | Ajudante de colocador de pedra natural. (mão de obra) | 4.039 | 620.64 | 2506.765 |
| % | % | Custos directos complementares | 2 % | 141142.386 | 2822.848 |
|  |  | Custos directos |  |  | 143965.234 |

Resíduos:
- colocação: mt06cpn010bad; factor de resíduo 0.0133885

## Recursos

**mt06cpn010bad** Ud Coluna de granito Rosa Porrinho
Dados técnicos: Custo energético 764.546 MJ; Emissão de CO2 33.081 kg; Código LER 01 04 13; Massa do elemento 367.57 kg; Volume 0.245047 m3
