# Limpeza de juntas em muros de alvenaria de pedra para trabalhos de consolidação através de injecções

- Propriedade do ficheiro: CYPE Ingenieros S.A.
- Formato: FIEBDC-3/2016
- Programa: Gerador de preços para construção civil. CYPE Ingenieros, S.A.
- Data: 26/10/2024
- Âmbito geográfico: Angola
- Moeda: AOA
- Custos indirectos: 3 %
- IVA: 18 %

## E Estruturas

### EC Cantarias

#### ECY Reparações

**ECY021** m Limpeza de juntas em muros de alvenaria de pedra para trabalhos de consolidação através de injecções.
Limpeza da rede interior de juntas em muros de alvenaria de pedra através da aplicação de água a baixa pressão (máximo de 1 atm à saída da boca), realizada com equipamento mecânico, antes e depois da colocação dos injectores e da vedação das juntas, em trabalhos de consolidação de muros de alvenaria de pedra através de injecções.
Inclui: Montagem e preparação do equipamento. Realização de ensaios para ajuste dos parâmetros de limpeza. Aplicação mecânica do jacto de água a baixa pressão. Desmontagem do equipamento. Limpeza. Remoção e acumulação do material projectado e os restos gerados. Carga do material projectado e os restos gerados para camião ou contentor.
Critério de medição de projecto: Comprimento medido segundo documentação gráfica de Projecto.
Critério de medição de obra: Medir-se-á o comprimento realmente executado segundo especificações de Projecto.

| Código | Un | Descrição | Rendimento | Preço | Importância |
|---|---|---|---|---|---|
| mt08aaa010a | m³ | Água. (material) | 0.1 | 283.51 | 28.351 |
| mq08lch020a | h | Equipamento de jacto de água à pressão. (equipamento) | 0.104 | 1559.42 | 162.180 |
| mo112 | h | Operário especializado construção. (mão de obra) | 0.145 | 606.46 | 87.937 |
| % | % | Custos directos complementares | 2 % | 278.468 | 5.569 |
|  |  | Custos directos |  |  | 284.037 |

## Recursos

**mt08aaa010a** m³ Água
Dados técnicos: Custo energético 60.000 MJ; Emissão de CO2 30.000 kg
