# Reparação estrutural de paredes de alvenaria, com argamassa de cal para armar

- Propriedade do ficheiro: CYPE Ingenieros S.A.
- Formato: FIEBDC-3/2016
- Programa: Gerador de preços para construção civil. CYPE Ingenieros, S.A.
- Data: 26/10/2024
- Âmbito geográfico: Angola
- Moeda: AOA
- Custos indirectos: 3 %
- IVA: 18 %

## E Estruturas

### EF Alvenarias

#### EFY Reparações

**EFY030** m² Reparação estrutural de paredes de alvenaria, com argamassa de cal para armar.
Reparação estrutural de parede de alvenaria através da aplicação de argamassa de cal hidráulica natural de altas prestações, cor avelã claro, aplicada manualmente, composta por cal hidráulica natural, tipo NHL 3,5, segundo NP EN 459-1, inertes seleccionados e aditivos, com uma espessura média de 20 mm e armadura de reforço com malha electrossoldada, de 50 mm de espaçamento da malha e 2 mm de diâmetro, de aço com baixo conteúdo em carbono NP EN ISO 16120-2 C4D acabamento galvanizado.
Inclui: Limpeza prévia da superfície. Saturação do suporte com água a baixa pressão. Eliminação da água restante com ar-comprimido. Colocação da malha electrossoldada com separadores homologados. Preparação da mistura. Aplicação da argamassa. Alisamento e afagamento final da superfície.
Critério de medição de projecto: Superfície medida segundo documentação gráfica de Projecto.
Critério de medição de obra: Medir-se-á a superfície realmente executada segundo especificações de Projecto.

| Código | Un | Descrição | Rendimento | Preço | Importância |
|---|---|---|---|---|---|
| mt09mmr010c | kg | Argamassa de cal hidráulica natural de altas prestações, cor avelã claro, composta por cal hidráulica natural, tipo NHL 3,5, segundo NP EN 459-1, inertes seleccionados e aditivos, para aplicar com colher, tipo GP CSIV, segundo EN 998-1 e M-15, segundo EN 998-2. (material) | 34 | 180.22 | 6127.480 |
| mt07ame530a | m² | Malha electrossoldada, de 50 mm de espaçamento da malha e 2 mm de diâmetro, de aço com baixo conteúdo em carbono NP EN ISO 16120-2 C4D acabamento galvanizado. (material) | 1.2 | 541.81 | 650.172 |
| mo020 | h | Oficial de 1ª construção. (mão de obra) | 0.517 | 1055.59 | 545.740 |
| mo112 | h | Operário especializado construção. (mão de obra) | 0.517 | 606.46 | 313.540 |
| % | % | Custos directos complementares | 2 % | 7636.932 | 152.739 |
|  |  | Custos directos |  |  | 7789.671 |

Resíduos:
- colocação: mt07ame530a; factor de resíduo 0.0188

## Recursos

**mt07ame530a** m² Malha electrossoldada
Dados técnicos: Custo energético 39.337 MJ; Emissão de CO2 3.911 kg; Código LER 17 04 05; Massa do elemento 1.49 kg; Volume 0.00071 m3
Resíduos:
- embalagem: re170203 Plástico. (componente de resíduo); rendimento 0.02 kg; Código LER 17 02 03; Massa do elemento 1 kg; Volume 0.001667 m3
