# Reparação estrutural de paredes de alvenaria, com argamassa de cimento

- Propriedade do ficheiro: CYPE Ingenieros S.A.
- Formato: FIEBDC-3/2016
- Programa: Gerador de preços para construção civil. CYPE Ingenieros, S.A.
- Data: 26/10/2024
- Âmbito geográfico: Angola
- Moeda: AOA
- Custos indirectos: 3 %
- IVA: 18 %

## E Estruturas

### EF Alvenarias

#### EFY Reparações

**EFY036** m² Reparação estrutural de paredes de alvenaria, com argamassa de cimento.
Reparação estrutural de parede de alvenaria com argamassa cimentícia bicomponente reforçada com fibras, cor cinzento, aplicada manualmente, com acabamento liso, em duas camadas, de 10 mm de espessura total; reforçada com malha de fibra de vidro anti-álcalis, com um conteúdo mínimo de zircónio de 17%, de 12,7x12,7 mm de vão de malha e de 125 g/m² de massa superficial.
Inclui: Aplicação da primeira camada de argamassa. Colocação da malha. Aplicação da segunda camada de argamassa. Execução do acabamento.
Critério de medição de projecto: Superfície medida segundo documentação gráfica de Projecto.
Critério de medição de obra: Medir-se-á a superfície realmente executada segundo especificações de Projecto.

| Código | Un | Descrição | Rendimento | Preço | Importância |
|---|---|---|---|---|---|
| mt09rem070e | m² | Malha de fibra de vidro anti-álcalis, com um conteúdo mínimo de zircónio de 17%, de 12,7x12,7 mm de vão de malha, de 125 g/m² de massa superficial e de 0,45x25 m, para armar argamassas. (material) | 1.1 | 3998.76 | 4398.636 |
| mt09rem060f | kg | Argamassa cimentícia bicomponente reforçada com fibras, cor cinzento, composta de cimentos de alta resistência, inertes seleccionados, aditivos especiais e polímeros sintéticos em dispersão aquosa, permeável ao vapor de água e de alta resistência mecânica e alta ductilidade, para aplicar com palustra ou colher, prévia amassadura com água, classe R2 segundo NP EN 1504-3. (material) | 18.5 | 426.25 | 7885.625 |
| mo020 | h | Oficial de 1ª construção. (mão de obra) | 0.355 | 1055.59 | 374.734 |
| mo113 | h | Operário não qualificado construção. (mão de obra) | 0.355 | 596.7 | 211.829 |
| % | % | Custos directos complementares | 2 % | 12870.824 | 257.416 |
|  |  | Custos directos |  |  | 13128.240 |

Resíduos:
- colocação: mt09rem070e; factor de resíduo 0.027504
- colocação: mt09rem060f; factor de resíduo 0.0063

## Recursos

**mt09rem070e** m² Malha de fibra de vidro anti-álcalis
Dados técnicos: Custo energético 12.028 MJ; Emissão de CO2 0.592 kg; Código LER 17 02 03; Massa do elemento 0.125 kg; Volume 0.000208 m3
Resíduos:
- embalagem: re170203 Plástico. (componente de resíduo); rendimento 0.034 kg; Código LER 17 02 03; Massa do elemento 1 kg; Volume 0.001667 m3

**mt09rem060f** kg Argamassa cimentícia bicomponente reforçada com fibras
Dados técnicos: Custo energético 2.394 MJ; Emissão de CO2 0.194 kg; Código LER 17 01 01; Massa do elemento 1 kg; Volume 0.000667 m3
Resíduos:
- embalagem: re150101 Embalagens de papel e cartão. (componente de resíduo); rendimento 0.014 kg; Código LER 15 01 01; Massa do elemento 1 kg; Volume 0.001333 m3
- embalagem: re170201 Madeira. (componente de resíduo); rendimento 0.001 kg; Código LER 17 02 01; Massa do elemento 1 kg; Volume 0.000909 m3
- embalagem: re170203 Plástico; rendimento 0.003 kg
