# Preparação de superfície de betão estrutural, com meios mecânicos

- Propriedade do ficheiro: CYPE Ingenieros S.A.
- Formato: FIEBDC-3/2016
- Programa: Gerador de preços para construção civil. CYPE Ingenieros, S.A.
- Data: 26/10/2024
- Âmbito geográfico: Angola
- Moeda: AOA
- Custos indirectos: 3 %
- IVA: 18 %

## E Estruturas

### EH Betão armado

#### EHK Preparação da superfície

**EHK020** m² Preparação de superfície de betão estrutural, com meios mecânicos.
Preparação de superfície horizontal de betão estrutural, para a posterior aplicação de produtos reparadores e protectores, eliminando camadas antigas, leitadas superficiais, tintas ou qualquer outro tipo de gordura ou sujidade do suporte, através de lixagem com disco de diamante, e carga manual do entulho gerado para camião ou contentor.
Inclui: Lixagem mecânica do betão. Limpeza da superfície suporte. Remoção e acumulação dos restos gerados. Carga dos restos gerados para camião ou contendor.
Critério de medição de projecto: Superfície medida segundo documentação gráfica de Projecto.
Critério de medição de obra: Medir-se-á a superfície realmente executada segundo especificações de Projecto.

| Código | Un | Descrição | Rendimento | Preço | Importância |
|---|---|---|---|---|---|
| mq06aca010 | h | Equipamento de lixagem ou debastamento com disco de diamante para superfícies de betão, com sistema de aspiração. (equipamento) | 0.133 | 1559.42 | 207.403 |
| mq08gel010k | h | Grupo electrogéneo insonorizado, trifásico, de 45 kVA de potência. (equipamento) | 0.133 | 1455.25 | 193.548 |
| mo112 | h | Operário especializado construção. (mão de obra) | 0.186 | 606.46 | 112.802 |
| mo113 | h | Operário não qualificado construção. (mão de obra) | 0.186 | 596.7 | 110.986 |
| % | % | Custos directos complementares | 2 % | 624.739 | 12.495 |
|  |  | Custos directos |  |  | 637.234 |
