# Conector cravado

- Propriedade do ficheiro: CYPE Ingenieros S.A.
- Formato: FIEBDC-3/2016
- Programa: Gerador de preços para construção civil. CYPE Ingenieros, S.A.
- Data: 26/10/2024
- Âmbito geográfico: Angola
- Moeda: AOA
- Custos indirectos: 3 %
- IVA: 18 %

## E Estruturas

### EH Betão armado

#### EHX Lajes mistas

**EHX020** Ud Conector cravado.
Conector de aço galvanizado de 50 mm de altura, para utilização sobre vigas metálicas em lajes mistas de 6 cm de altura mínima; fixado com pregos de aço galvanizado através de pregadora a pólvora.
Inclui: Marcação e disposição do conector. Fixação do conector com pregos, através de pregadora a pólvora.
Critério de medição de projecto: Número de unidades previstas, segundo documentação gráfica de Projecto.
Critério de medição de obra: Medir-se-á o número de unidades realmente executadas segundo especificações de Projecto.

| Código | Un | Descrição | Rendimento | Preço | Importância |
|---|---|---|---|---|---|
| mt07cem010b | Ud | Conector em "L", de aço galvanizado, de 50 mm de altura, para fixar a estrutura de aço através de cravagem. (material) | 1 | 609.07 | 609.070 |
| mt07cem020 | Ud | Prego de aço galvanizado, para aplicação com pistola. (material) | 2 | 102.26 | 204.520 |
| mt07cem030 | Ud | Cartucho de pólvora para fixação por disparo com pregadora. (material) | 2 | 78.63 | 157.260 |
| mo047 | h | Oficial de 1ª montador de estruturas metálicas. (mão de obra) | 0.032 | 1098.52 | 35.153 |
| % | % | Custos directos complementares | 2 % | 1006.003 | 20.120 |
|  |  | Custos directos |  |  | 1026.123 |

## Recursos

**mt07cem010b** Ud Conector em "L", de aço galvanizado, de 50 mm de altura, para fixar a estrutura de aço através de cravagem
Dados técnicos: Custo energético 5.513 MJ; Emissão de CO2 0.406 kg
Resíduos:
- embalagem: re150101 Embalagens de papel e cartão. (componente de resíduo); rendimento 0.09 kg; Código LER 15 01 01; Massa do elemento 1 kg; Volume 0.001333 m3
- embalagem: re170203 Plástico. (componente de resíduo); rendimento 0.045 kg; Código LER 17 02 03; Massa do elemento 1 kg; Volume 0.001667 m3

**mt07cem020** Ud Prego de aço galvanizado, para aplicação com pistola
Dados técnicos: Custo energético 4.647 MJ; Emissão de CO2 0.317 kg
Resíduos:
- embalagem: re150101 Embalagens de papel e cartão; rendimento 0.09 kg
- embalagem: re170203 Plástico; rendimento 0.045 kg
