# Remoção do material de vedação em junta de dilação e limpeza posterior

- Propriedade do ficheiro: CYPE Ingenieros S.A.
- Formato: FIEBDC-3/2016
- Programa: Gerador de preços para construção civil. CYPE Ingenieros, S.A.
- Data: 26/10/2024
- Âmbito geográfico: Angola
- Moeda: AOA
- Custos indirectos: 3 %
- IVA: 18 %

## E Estruturas

### EH Betão armado

#### EHY Reparações

**EHY038** m Remoção do material de vedação em junta de dilação e limpeza posterior.
Remoção do material de vedação existente em junta de dilatação de estrutura, com rebarbadora equipada com disco de corte de diamante, e limpeza posterior.
Inclui: Remoção do material de vedação. Limpeza através de aspiração dos restos. Remoção e acumulação dos restos gerados. Carga manual do entulho gerado para camião ou contentor.
Critério de medição de projecto: Comprimento medido segundo documentação gráfica de Projecto.
Critério de medição de obra: Medir-se-á o comprimento realmente executado segundo especificações de Projecto.

| Código | Un | Descrição | Rendimento | Preço | Importância |
|---|---|---|---|---|---|
| mo020 | h | Oficial de 1ª construção. (mão de obra) | 0.565 | 1055.59 | 596.408 |
| mo113 | h | Operário não qualificado construção. (mão de obra) | 0.565 | 596.7 | 337.136 |
| % | % | Custos directos complementares | 2 % | 933.544 | 18.671 |
|  |  | Custos directos |  |  | 952.215 |
