# Cintagem de pilar de betão armado, com folha de fibra de carbono MasterBrace "MBCC de Sika"

- Propriedade do ficheiro: CYPE Ingenieros S.A.
- Formato: FIEBDC-3/2016
- Programa: Gerador de preços para construção civil. CYPE Ingenieros, S.A.
- Data: 17/04/2024
- Âmbito geográfico: Angola
- Moeda: AOA
- Custos indirectos: 3 %
- IVA: 18 %

## E Estruturas

### EH Betão armado

#### EHZ Reforços com laminados e folhas, de fibra de carbono

**EHZ020** m² Cintagem de pilar de betão armado, com folha de fibra de carbono MasterBrace "MBCC de Sika".
Cintagem de pilar de betão armado, através do sistema MasterBrace "MBCC de Sika", com DIT nº 572R, constituído por 1 camada de folhas de fibra de carbono unidireccional, MasterBrace FIB 300/50 CFS "MBCC de Sika", 300 g/m², de 500x100 mm e 0,165 mm de espessura, resistência à tracção 4900 MPa e alongamento máximo 2,1%, impregnadas por ambas as faces com MasterBrace SAT 4500 "MBCC de Sika" colocada sobre a superfície suporte de betão com prévia aplicação de primário MasterBrace P 3500 "MBCC de Sika", aplicado com trincha.
Critérios considerados na determinação do preço da unidade de obra: O preço não inclui a preparação do suporte nem o revestimento.
Inclui: Aplicação de primário. Colocação das folhas de reforço, impregnadas por ambas as faces com a resina. Limpeza dos restos da obra.
Critério de medição de projecto: Superfície medida segundo documentação gráfica de Projecto.
Critério de medição de obra: Medir-se-á a superfície realmente executada segundo especificações de Projecto.

| Código | Un | Descrição | Rendimento | Preço | Importância |
|---|---|---|---|---|---|
| mt09reh420a | kg | Primário de dois componentes à base de resina epóxi sem dissolventes, MasterBrace P 3500 "MBCC de Sika", para aplicar com trincha ou rolo sobre elemento estrutural a reforçar através de folhas ou laminados de fibra de carbono. (material) | 0.2 | 4767.82 | 953.564 |
| mt09reh400a | m² | Folha de fibra de carbono unidireccional, MasterBrace FIB 300/50 CFS "MBCC de Sika", 300 g/m², de 500x100 mm e 0,165 mm de espessura, resistência à tracção 4900 MPa, módulo de elasticidade 230.000 N/mm² e alongamento máximo 2,1%, para reforço de estruturas. (material) | 1.1 | 7001.63 | 7701.793 |
| mt09reh430a | kg | Resina epóxi saturante sem dissolventes, MasterBrace SAT 4500 "MBCC de Sika", para a aplicação com rolo sobre suportes de betão ou aço, em sistemas de reforço estrutural através de folhas de fibra de carbono, fibra de vidro ou fibra de aramida em pilares solicitados à compressão, vigas solicitadas a esforço transverso ou à flexão, segundo NP EN 1504-4. (material) | 0.88 | 4225.22 | 3718.194 |
| mo042 | h | Oficial de 1ª estruturista. (mão de obra) | 0.606 | 1070.79 | 648.899 |
| mo089 | h | Ajudante de estruturista. (mão de obra) | 0.606 | 629.14 | 381.259 |
| % | % | Custos directos complementares | 2 % | 13403.709 | 268.074 |
|  |  | Custos directos |  |  | 13671.783 |

Resíduos:
- colocação: mt09reh420a; factor de resíduo 0.03
- colocação: mt09reh430a; factor de resíduo 0.03

## Recursos

**mt09reh420a** kg Primário de dois componentes à base de resina epóxi sem dissolventes
Dados técnicos: Custo energético 75.527 MJ; Emissão de CO2 2.872 kg; Código LER 17 09 04; Massa do elemento 1 kg; Volume 0.000667 m3
Resíduos:
- embalagem: re170203 Plástico. (componente de resíduo); rendimento 0.003 kg; Código LER 17 02 03; Massa do elemento 1 kg; Volume 0.001667 m3

**mt09reh430a** kg Resina epóxi saturante sem dissolventes
Dados técnicos: Custo energético 86.761 MJ; Emissão de CO2 3.294 kg; Código LER 17 09 04; Massa do elemento 1 kg; Volume 0.000667 m3
Resíduos:
- embalagem: re170203 Plástico; rendimento 0.003 kg
